# Corte de losa en una dirección de hormigón armado con viguetas prefabricadas de hormigón

- Propiedad del archivo: CYPE INGENIEROS, S.A.
- Formato: FIEBDC-3/2002
- Ámbito geográfico: Bolivia
- Costes indirectos: 3.00 %
- Gastos generales: 13.00 %
- Beneficio industrial: 6.00 %
- IVA: 13.00 %

**DEH022** m² Corte de losa en una dirección de hormigón armado con viguetas prefabricadas de hormigón, entrevigado de complementos cerámicos o de hormigón y capa de compresión de hormigón, con hilo diamantado y carga manual sobre camión o contenedor.
Corte en húmedo de losa en una dirección de hormigón armado con viguetas prefabricadas de hormigón, entrevigado de complementos cerámicos o de hormigón y capa de compresión de hormigón, con hilo diamantado, previo levantado del piso y su base, y carga manual sobre camión o contenedor. El precio no incluye el levantado del piso.
Incluye: Replanteo de la superficie de losa a demoler. Corte del elemento. Fragmentación de los escombros en piezas manejables. Retirada y acopio de escombros. Limpieza de los restos de obra. Carga manual de escombros sobre camión o contenedor.
Criterio de medición de proyecto: Superficie medida según documentación gráfica de Proyecto.
Criterio de medición de obra: Se medirá la superficie realmente ejecutada según especificaciones de Proyecto.

| Código | Ud | Descripción | Rendimiento | Precio | Importe |
|---|---|---|---|---|---|
| mt51cpd020gd | m² | Corte en húmedo con hilo diamantado, en losas de hormigón armado o prefabricado. (material) | 1.000 | 808.20 | 808.20 |
| mo113 | h | Ayudante 2ª de construcción. (mano de obra) | 0.776 | 2.97 | 2.30 |
| % | % | Herramienta menor | 2 % | 810.50 | 16.21 |
|  |  | Costes directos |  |  | 826.71 |
