# Desmontaje de revestimiento exterior de fachada ventilada

- Propiedad del archivo: CYPE Ingenieros S.A.
- Formato: FIEBDC-3/2016
- Programa: Generador de precios de la construcción. CYPE Ingenieros, S.A.
- Fecha: 05/04/2024
- Ámbito geográfico: Bolivia
- Divisa: BOB
- Costes indirectos: 3 %
- Gastos generales: 13 %
- Beneficio industrial: 6 %
- IVA: 13 %

## D Demoliciones

### DF Fachadas

#### DFA Ventiladas

**DFA010** m² Desmontaje de revestimiento exterior de fachada ventilada.
Desmontaje de revestimiento exterior de fachada ventilada, de placas de piedra natural, con medios manuales, y carga manual sobre camión o contenedor.
Criterio de valoración económica: El precio no incluye el desmontaje de la subestructura soporte.
Incluye: Desmontaje del elemento. Retirada y acopio del material desmontado. Limpieza de los restos de obra. Carga manual del material desmontado y restos de obra sobre camión o contenedor.
Criterio de medición de proyecto: Superficie medida según documentación gráfica de Proyecto.
Criterio de medición de obra: Se medirá la superficie realmente desmontada según especificaciones de Proyecto.

| Código | Ud | Descripción | Rendimiento | Precio | Importe |
|---|---|---|---|---|---|
| mo011 | h | Especialista en montaje. (mano de obra) | 0.925 | 58.3 | 53.928 |
| mo080 | h | Ayudante 1ª en montaje. (mano de obra) | 0.925 | 42.41 | 39.229 |
| % | % | Herramienta menor | 2 % | 93.157 | 1.863 |
|  |  | Costes directos |  |  | 95.020 |

Residuos:
- demolición: ruo010413 Residuos del corte y serrado de piedra distintos de los mencionados en el código 01 04 07. (componente de residuo); rendimiento 69 kg; Código LER 01 04 13; Masa del elemento 1 kg; Volumen 0.000667 m3
