# Desmontaje de hidrante de columna

- Propiedad del archivo: CYPE Ingenieros S.A.
- Formato: FIEBDC-3/2016
- Programa: Generador de precios de la construcción. CYPE Ingenieros, S.A.
- Fecha: 05/04/2024
- Ámbito geográfico: Bolivia
- Divisa: BOB
- Costes indirectos: 3 %
- Gastos generales: 13 %
- Beneficio industrial: 6 %
- IVA: 13 %

## D Demoliciones

### DI Instalaciones

#### DIO Contra incendios

**DIO104** Ud Desmontaje de hidrante de columna.
Desmontaje de hidrante de columna seca, con medios manuales, sin deteriorar los elementos constructivos a los que pueda estar sujeto, y carga manual sobre camión o contenedor.
Criterio de valoración económica: El precio incluye el desmontaje de los accesorios.
Incluye: Desmontaje del elemento. Obturación de las conducciones conectadas al elemento. Retirada y acopio del material desmontado. Limpieza de los restos de obra. Carga manual del material desmontado y restos de obra sobre camión o contenedor.
Criterio de medición de proyecto: Número de unidades previstas, según documentación gráfica de Proyecto.
Criterio de medición de obra: Se medirá el número de unidades realmente desmontadas según especificaciones de Proyecto.

| Código | Ud | Descripción | Rendimiento | Precio | Importe |
|---|---|---|---|---|---|
| mo008 | h | Especialista plomero. (mano de obra) | 0.606 | 58.3 | 35.330 |
| mo107 | h | Ayudante 1ª de plomero. (mano de obra) | 0.606 | 42.33 | 25.652 |
| % | % | Herramienta menor | 2 % | 60.982 | 1.220 |
|  |  | Costes directos |  |  | 62.202 |

Residuos:
- demolición: ruo170405 Hierro y acero. (componente de residuo); rendimiento 67.5 kg; Código LER 17 04 05; Masa del elemento 1 kg; Volumen 0.000476 m3
- demolición: ruo170904 Residuos mezclados de construcción y demolición distintos de los especificados en los códigos 17 09 01, 17 09 02 y 17 09 03. (componente de residuo); rendimiento 7.5 kg; Código LER 17 09 04; Masa del elemento 1 kg; Volumen 0.000667 m3
