# Vigueta de madera aserrada de pino, de 75x150 mm de sección, con acabado cepillado. Colocación en obra: simplemente apoyada

- Propiedad del archivo: CYPE INGENIEROS, S.A.
- Formato: FIEBDC-3/2002
- Ámbito geográfico: Bolivia
- Divisa: BOB
- Costes indirectos: 3.00 %
- Gastos generales: 13.00 %
- Beneficio industrial: 6.00 %
- IVA: 13.00 %

**EME020** m Vigueta de madera aserrada de pino, de 75x150 mm de sección, con acabado cepillado. Colocación en obra: simplemente apoyada.
Vigueta de madera aserrada de pino, de 75x150 mm de sección, con acabado cepillado. Colocación en obra: simplemente apoyada.
Incluye: Replanteo y marcado de ejes, en los puntos de apoyo de la vigueta. Colocación y fijación provisional de la vigueta. Aplomado y nivelación.
Criterio de medición de proyecto: Longitud medida según documentación gráfica de Proyecto, incluyendo las entregas.
Criterio de medición de obra: Se medirá la longitud realmente ejecutada según especificaciones de Proyecto, incluyendo las entregas. Se consideran incluidos todos los elementos integrantes de la estructura señalados en los planos y detalles del Proyecto.

| Código | Ud | Descripción | Rendimiento | Precio | Importe |
|---|---|---|---|---|---|
| mt07mee101de | m³ | Madera aserrada de pino para viguetas, de hasta 5 m de longitud, de 75x150 mm de sección, con acabado cepillado. (material) | 0.011 | 2922.05 | 32.14 |
| mo048 | h | Especialista en montaje de estructura de madera. (mano de obra) | 0.179 | 42.05 | 7.53 |
| mo095 | h | Ayudante 1ª en montaje de estructura de madera. (mano de obra) | 0.044 | 31.24 | 1.37 |
| % | % | Herramienta menor | 2 % | 41.04 | 0.82 |
|  |  | Costes directos |  |  | 41.86 |
