# Columna de madera aserrada de pino silvestre (Pinus sylvestris)

- Propiedad del archivo: CYPE INGENIEROS, S.A.
- Formato: FIEBDC-3/2002
- Ámbito geográfico: Bolivia
- Divisa: BOB
- Costes indirectos: 3.00 %
- Gastos generales: 13.00 %
- Beneficio industrial: 6.00 %
- IVA: 13.00 %

**EMS010** m³ Columna de madera aserrada de pino silvestre (Pinus sylvestris), de 14x14 a 20x20 cm de sección y hasta 4 m de longitud, clase resistente C18, protección de la madera con clase de penetración NP5 y NP6, trabajada en taller.
Columna de madera aserrada de pino silvestre (Pinus sylvestris), acabado cepillado, de 14x14 a 20x20 cm de sección y hasta 4 m de longitud, para aplicaciones estructurales, clase resistente C18 y protección frente a agentes bióticos que se corresponde con la clase de penetración NP5 y NP6 (en toda la albura y hasta 6 mm en el duramen expuesto). Incluso cortes, entalladuras para su correcto acoplamiento, nivelación y colocación de los elementos de atado y refuerzo. Trabajado en taller y colocado en obra.
Incluye: Replanteo y marcado de ejes, en los puntos de apoyo de las columnas. Colocación y fijación provisional de la columna. Aplomado y nivelación. Ejecución de las uniones. Comprobación final del aplomado y de los niveles.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee010l | m³ | Madera aserrada de pino silvestre (Pinus sylvestris) con acabado cepillado, para columna de 14x14 a 20x20 cm de sección y hasta 4 m de longitud, para aplicaciones estructurales, clase resistente C18 y protección frente a agentes bióticos que se corresponde con la clase de penetración NP5 y NP6 (en toda la albura y hasta 6 mm en el duramen expuesto), trabajada en taller. (material) | 1.000 | 3128.27 | 3128.27 |
| mo048 | h | Especialista en montaje de estructura de madera. (mano de obra) | 8.959 | 39.88 | 357.28 |
| mo095 | h | Ayudante 1ª en montaje de estructura de madera. (mano de obra) | 4.479 | 29.39 | 131.64 |
| % | % | Herramienta menor | 2 % | 3617.19 | 72.34 |
|  |  | Costes directos |  |  | 3689.53 |
