# Muro divisorio de placas de yeso laminado, antirradiaciones. Sistema "KNAUF"

- Propiedad del archivo: CYPE Ingenieros S.A.
- Formato: FIEBDC-3/2016
- Programa: Generador de precios de la construcción. CYPE Ingenieros, S.A.
- Fecha: 05/04/2024
- Ámbito geográfico: Bolivia
- Divisa: BOB
- Costes indirectos: 3 %
- Gastos generales: 13 %
- Beneficio industrial: 6 %
- IVA: 13 %

## F Fachadas y muros divisorios

### FB Muros divisorios de entramado autoportante

#### FBY De placas de yeso laminado

**FBY016** m² Muro divisorio de placas de yeso laminado, antirradiaciones. Sistema "KNAUF".
Muro divisorio sencillo (12,5+48+12,5)/625 (48) (1 antirradiaciones RX + 1 Standard (A)), antirradiaciones, de 73 mm de espesor total, con nivel de calidad del acabado Q2, formado por una estructura simple de perfiles de plancha de acero galvanizado de 48 mm de anchura, con cinta de plomo autoadhesiva, a base de montantes (elementos verticales) separados 625 mm entre sí, con disposición normal "N" y canales (elementos horizontales), a la que se atornillan dos placas en total (una placa tipo antirradiaciones RX en una cara y una placa tipo Standard (A) en la otra cara, todas de 12,5 mm de espesor). Incluso banda acústica de dilatación autoadhesiva "KNAUF", tornillería para la fijación de las placas; cinta de papel con refuerzo metálico "KNAUF" y pasta de juntas Uniflott GLS "KNAUF".
Criterio de valoración económica: El precio incluye la resolución de encuentros y puntos singulares, pero no incluye el aislamiento a colocar entre los montantes.
Incluye: Replanteo y trazado en la losa inferior y en el superior de los muros divisorios a realizar. Colocación de banda de estanqueidad y canales inferiores, sobre piso terminado o base de asiento. Colocación de banda de estanqueidad y canales superiores, bajo losas. Colocación y fijación de los montantes sobre los elementos horizontales. Colocación de cinta de plomo autoadhesiva. Corte de las placas. Fijación de las placas para el cierre de una de las caras del muro divisorio. Fijación de las placas para el cierre de la segunda cara del muro divisorio. Replanteo de las cajas para alojamiento de mecanismos eléctricos y de paso de instalaciones, y posterior perforación de las placas. Tratamiento de juntas.
Criterio de medición de proyecto: Superficie medida según documentación gráfica de Proyecto, sin duplicar esquinas ni encuentros, deduciendo los huecos de superficie mayor de 8 m² y la mitad del hueco para los de superficie entre 5 y 8 m².
Criterio de medición de obra: Se medirá la superficie realmente ejecutada según especificaciones de Proyecto, sin duplicar esquinas ni encuentros, deduciendo los huecos de superficie mayor de 8 m² y la mitad del hueco para los de superficie entre 5 y 8 m².

| Código | Ud | Descripción | Rendimiento | Precio | Importe |
|---|---|---|---|---|---|
| mt12pck020b | m | Banda acústica de dilatación, autoadhesiva, de espuma de poliuretano de celdas cerradas "KNAUF", de 3,2 mm de espesor y 50 mm de anchura, resistencia térmica 0,10 m²K/W, conductividad térmica 0,032 W/(mK). (material) | 1.2 | 2.25 | 2.700 |
| mt12ark020a | m | Cinta de plomo autoadhesiva antirradiaciones RX "KNAUF", de 50 mm de anchura y 1 mm de espesor. (material) | 1.2 | 59.57 | 71.484 |
| mt12pfk020b | m | Canal 48/30 "KNAUF" de acero galvanizado. (material) | 0.7 | 12.32 | 8.624 |
| mt12pfk010b | m | Montante 48/35 "KNAUF" de acero galvanizado. (material) | 1.91 | 14.87 | 28.402 |
| mt12ark010a | m² | Placa antirradiaciones RX 12,5+0,5 mm "KNAUF" formada por una placa de yeso laminado DF / - 625 / 2600 / 12,5, cortafuego, revestida por una de sus caras con una lámina de cartón y otra de plomo de 0,5 mm; Euroclase A2-s1, d0 de reacción al fuego. (material) | 1.05 | 706.16 | 741.468 |
| mt12ppk010aa | m² | Placa de yeso laminado A / - 1200 / longitud / 12,5 / con los bordes longitudinales afinados, Standard "KNAUF"; Euroclase A2-s1, d0 de reacción al fuego. (material) | 1.05 | 37.68 | 39.564 |
| mt12ptk010cc | Ud | Tornillo autoperforante TN "KNAUF" 3,5x25. (material) | 14 | 0.09 | 1.260 |
| mt12psg220 | Ud | Fijación compuesta por taco y tornillo 5x27. (material) | 1.6 | 0.59 | 0.944 |
| mt12pik020n | kg | Pasta de juntas Uniflott GLS "KNAUF", de fraguado normal (45 minutos), rango de temperatura de trabajo de 10 a 30°C, para aplicación manual sin cinta de juntas. (material) | 0.606 | 2.01 | 1.218 |
| mt12pck010d | m | Cinta de papel con refuerzo metálico "KNAUF" de 52 mm de anchura. (material) | 0.3 | 3.88 | 1.164 |
| mo053 | h | Especialista en montaje de mamparas y sistemas de placas. (mano de obra) | 0.292 | 58.3 | 17.024 |
| mo100 | h | Ayudante 1ª en montaje de mamparas y sistemas de placas. (mano de obra) | 0.292 | 42.41 | 12.384 |
| % | % | Herramienta menor | 2 % | 926.236 | 18.525 |
|  |  | Costes directos |  |  | 944.761 |

Residuos:
- colocación: mt12pck020b; factor de residuo 0.06
- colocación: mt12ark020a Cinta de plomo autoadhesiva antirradiaciones RX "KNAUF", de 50 mm de anchura y 1 mm de espesor; factor de residuo 0.048
- colocación: mt12pfk020b Canal 48/30 "KNAUF" de acero galvanizado; factor de residuo 0.0186017
- colocación: mt12pfk010b Montante 48/35 "KNAUF" de acero galvanizado; factor de residuo 0.0174897
- colocación: mt12ark010a; factor de residuo 0.0045
- colocación: mt12ppk010aa; factor de residuo 0.018
- colocación: mt12ptk010cc Tornillo autoperforante TN "KNAUF" 3,5x25; factor de residuo 0.00533333
- colocación: mt12pik020n; factor de residuo 0.03
- colocación: mt12pck010d Cinta de papel con refuerzo metálico "KNAUF" de 52 mm de anchura; factor de residuo 0.044

## Recursos

**mt12pck020b** m Banda acústica de dilatación
Datos técnicos: Coste energético 1.712 MJ; Emisión de CO2 0.083 kg; Código LER 17 06 04; Masa del elemento 0.0112 kg; Volumen 0.000019 m3
Residuos:
- embalaje: re170203 Plástico. (componente de residuo); rendimiento 0.001 kg; Código LER 17 02 03; Masa del elemento 1 kg; Volumen 0.001667 m3

**mt12ark020a** m Cinta de plomo autoadhesiva antirradiaciones RX "KNAUF", de 50 mm de anchura y 1 mm de espesor
Datos técnicos: Coste energético 60.897 MJ; Emisión de CO2 0.847 kg; Código LER 17 04 03; Masa del elemento 0.565 kg; Volumen 0.000377 m3
Residuos:
- embalaje: re170203 Plástico; rendimiento 0.001 kg

**mt12pfk020b** m Canal 48/30 "KNAUF" de acero galvanizado
Datos técnicos: Coste energético 77.385 MJ; Emisión de CO2 2.373 kg; Código LER 17 04 05; Masa del elemento 0.58 kg; Volumen 0.000276 m3
Residuos:
- embalaje: re170203 Plástico; rendimiento 0.005 kg

**mt12pfk010b** m Montante 48/35 "KNAUF" de acero galvanizado
Datos técnicos: Coste energético 77.409 MJ; Emisión de CO2 2.374 kg; Código LER 17 04 05; Masa del elemento 0.58 kg; Volumen 0.000276 m3
Residuos:
- embalaje: re170203 Plástico; rendimiento 0.005 kg

**mt12ark010a** m² Placa antirradiaciones RX 12,5+0,5 mm "KNAUF" formada por una placa de yeso laminado DF / - 625 / 2600 / 12,5
Datos técnicos: Coste energético 1060.645 MJ; Emisión de CO2 16.176 kg; Código LER 17 08 02; Masa del elemento 16 kg; Volumen 0.016 m3
Residuos:
- embalaje: re170203 Plástico; rendimiento 0.015 kg

**mt12ppk010aa** m² Placa de yeso laminado A / - 1200 / longitud / 12,5 / con los bordes longitudinales afinados
Datos técnicos: Coste energético 27.495 MJ; Emisión de CO2 1.302 kg; Código LER 17 08 02; Masa del elemento 8.02 kg; Volumen 0.00802 m3
Residuos:
- embalaje: re170203 Plástico; rendimiento 0.004 kg

**mt12ptk010cc** Ud Tornillo autoperforante TN "KNAUF" 3,5x25
Datos técnicos: Coste energético 0.015 MJ; Emisión de CO2 0.002 kg; Código LER 17 04 05; Masa del elemento 0.0015 kg
Residuos:
- embalaje: re150101 Envases de papel y cartón. (componente de residuo); rendimiento 0.001 kg; Código LER 15 01 01; Masa del elemento 1 kg; Volumen 0.001333 m3

**mt12pik020n** kg Pasta de juntas Uniflott GLS "KNAUF"
Datos técnicos: Coste energético 12.798 MJ; Emisión de CO2 0.436 kg; Código LER 17 08 02; Masa del elemento 1 kg; Volumen 0.001 m3
Residuos:
- embalaje: re170203 Plástico; rendimiento 0.02 kg

**mt12pck010d** m Cinta de papel con refuerzo metálico "KNAUF" de 52 mm de anchura
Datos técnicos: Coste energético 4.511 MJ; Emisión de CO2 0.348 kg; Código LER 20 01 01; Masa del elemento 0.06 kg; Volumen 0.00008 m3
