# Fachada flotante de aluminio realizado mediante el sistema parrilla tradicional con rotura de puente térmico

- Propiedad del archivo: CYPE INGENIEROS, S.A.
- Formato: FIEBDC-3/2002
- Ámbito geográfico: Bolivia
- Costes indirectos: 3.00 %
- Gastos generales: 13.00 %
- Beneficio industrial: 6.00 %
- IVA: 13.00 %

**FMY030** m² Fachada flotante de aluminio realizado mediante el sistema parrilla tradicional con rotura de puente térmico, de "TECHNAL", con estructura portante calculada para una sobrecarga máxima debida a la acción del viento de 60 kg/m², compuesta por una retícula con una separación entre montantes de 150 cm y una distancia entre ejes de la losa o puntos de anclaje de 270 cm; cerramiento compuesto de un 40% de superficie opaca (antepechos, cantos de losa y cielos falsos) y un 60% de superficie transparente fija con doble vidriado templado de control solar, color azul, 6/6/6.
Provisión y montaje de cerramiento de fachada flotante de aluminio realizado mediante el sistema parrilla tradicional con rotura de puente térmico, de "TECHNAL", con estructura portante calculada para una sobrecarga máxima debida a la acción del viento de 60 kg/m², compuesta por una retícula con una separación entre montantes de 150 cm y una distancia entre ejes de la losa o puntos de anclaje de 270 cm, comprendiendo 2 divisiones entre plantas. Montantes de sección 100x52 mm, acabado lacado blanco; travesaños de 60x52 mm (Iy=19,09 cm4) mm, acabado lacado blanco; perfil para el anclaje puntual del vidrio; tapa embellecedora de aluminio, en remate del perfil de anclaje del vidrio, para su uso con el sistema MX Contratapa Puntual parrilla tradicional "TECHNAL"; con cerramiento compuesto de: un 40% de superficie opaca sin acristalamiento exterior, (antepechos, cantos de losa y cielos falsos), formada por panel de plancha de aluminio, de 9 mm de espesor total, acabado lacado color blanco, formado por lámina de aluminio de 0,7 mm y alma aislante de poliestireno extruido (densidad 35 kg/m³); un 60% de superficie transparente fija realizada con doble vidriado templado de control solar, conjunto formado por vidrio exterior templado, de control solar, color azul de 6 mm, cámara de aire deshidratada con perfil separador de aluminio y doble sellado perimetral con silicona, de 6 mm, y vidrio interior Float incoloro de 6 mm de espesor. Incluso parte proporcional de accesorios de fachada flotante para el sistema parrilla tradicional "TECHNAL", elementos de anclaje y sujeción; sellado de la zona opaca con silicona neutra Elastosil 605 "SIKA"; anclajes de fijación de acero, compuestos por placa unida a la losa y angular para fijación de montantes al edificio; remates de muro a obra, realizados en calamina de aluminio de 1,5 mm de espesor. Totalmente montado.
Incluye: Preparación de las bases de fijación para recibir los sistemas de anclaje del fachada flotante. Replanteo de los ejes primarios del entramado. Presentación y sujeción previa a la estructura del edificio de los ejes primarios del entramado. Alineación, aplomado y nivelación de los perfiles primarios. Sujeción definitiva del entramado primario. Preparación del sistema de recepción del entramado secundario. Alineación, aplomado y nivelación de los perfiles secundarios. Sujeción definitiva del entramado secundario. Colocación, montaje y ajuste del vidrio a los perfiles. Sellado final de estanqueidad.
Criterio de medición de proyecto: Superficie medida según documentación gráfica de Proyecto.
Criterio de medición de obra: Se medirá la superficie realmente ejecutada según especificaciones de Proyecto.

| Código | Ud | Descripción | Rendimiento | Precio | Importe |
|---|---|---|---|---|---|
| mt25mct010faa | m | Montante de aluminio, "TECHNAL", de 100x52 mm (Ix= 116,05 cm4), acabado lacado blanco, con el sello QUALICOAT, que garantiza el espesor y la calidad del proceso de lacado, incluso junta central de estanqueidad. (material) | 0.667 | 27.85 | 18.58 |
| mt25mct020caa | m | Travesaño de aluminio, "TECHNAL", de 60x52 mm (Iy= 19,09 cm4), acabado lacado blanco, con el sello QUALICOAT, que garantiza el espesor y la calidad del proceso de lacado, incluso junta central de estanqueidad. (material) | 1.111 | 21.84 | 24.26 |
| mt25mct040a | m | Pieza de anclaje puntual del vidrio, de poliamida, para su uso con el sistema MX Contratapa Puntual parrilla tradicional "TECHNAL". (material) | 1.778 | 1.44 | 2.56 |
| mt25mct030aa | m | Tapa embellecedora de aluminio horizontal y vertical, para su uso con el sistema MX Contratapa Puntual parrilla tradicional "TECHNAL", acabado lacado blanco, con el sello QUALICOAT, que garantiza el espesor y la calidad del proceso de lacado. (material) | 2.889 | 8.39 | 24.24 |
| mt25mct100a | Ud | Repercusión, por m², de accesorios de fachada flotante para el sistema MX Contratapa Puntual parrilla tradicional "TECHNAL", elementos de anclaje y sujeción y remates a obra. (material) | 1.000 | 18.32 | 18.32 |
| mt21veg040yaca | m² | Doble vidriado templado de control solar, conjunto formado por vidrio exterior templado, de control solar, color azul de 6 mm, cámara de aire deshidratada con perfil separador de aluminio y doble sellado perimetral, de 6 mm, y vidrio interior Float incoloro de 6 mm de espesor. (material) | 0.604 | 82.07 | 49.57 |
| mt25mco045a | m² | Panel de plancha de aluminio, de 9 mm de espesor total, acabado lacado color blanco, formado por lámina de aluminio de 0,7 mm y alma aislante de poliestireno extruido (densidad 35 kg/m³). (material) | 0.402 | 24.12 | 9.70 |
| mt21sik020b | Ud | Cartucho de silicona sintética de color Elastosil-605-S "SIKA", de 310 ml (rendimiento aproximado en juntas de estanqueidad de 2 m por cartucho). (material) | 0.700 | 2.97 | 2.08 |
| mt21vva021 | Ud | Material auxiliar para la colocación de vidrios. (material) | 1.000 | 1.40 | 1.40 |
| mo018 | h | Especialista cerrajero. (mano de obra) | 0.616 | 4.26 | 2.62 |
| mo059 | h | Ayudante 1ª cerrajero. (mano de obra) | 0.839 | 3.10 | 2.60 |
| mo049 | h | Especialista instalador de fachada flotante. (mano de obra) | 1.343 | 4.33 | 5.82 |
| mo096 | h | Ayudante 1ª instalador de fachada flotante. (mano de obra) | 2.015 | 3.08 | 6.21 |
| % | % | Herramienta menor | 2 % | 167.96 | 3.36 |
|  |  | Costes directos |  |  | 171.32 |
