# Recercado realizado mediante mampostería de ladrillo cerámico hueco de 24x11,5x4 cm, para revestir

- Propiedad del archivo: CYPE INGENIEROS, S.A.
- Formato: FIEBDC-3/2002
- Ámbito geográfico: Bolivia
- Costes indirectos: 3.00 %
- Gastos generales: 13.00 %
- Beneficio industrial: 6.00 %
- IVA: 13.00 %

**HRC010** m Recercado realizado mediante mampostería de ladrillo cerámico hueco de 24x11,5x4 cm, para revestir.
Formación de recercado de hueco de fachada mampostería de ladrillo cerámico hueco de 24 cm de ancho y 4 cm de espesor, para revestir (revestimiento no incluido en este precio), trabado al cerramiento existente y sentado con mortero de cemento, confeccionado en obra, con aditivo hidrófugo, dosificación 1:6. Incluso parte proporcional de nivelado, aplomado, cortes, remates y piezas especiales.
Incluye: Preparación de la superficie de apoyo. Replanteo de las piezas en el hueco. Colocación de reglas y plomadas sujetas al muro. Colocación, aplomado, nivelación y alineación de las piezas. Rejuntado y limpieza.
Criterio de medición de proyecto: Longitud medida por su mayor desarrollo lineal, según documentación gráfica de Proyecto.
Criterio de medición de obra: Se medirá, por su mayor desarrollo lineal, la longitud realmente ejecutada según especificaciones de Proyecto, incluyendo la longitud que pudiera perderse en ingletes.

| Código | Ud | Descripción | Rendimiento | Precio | Importe |
|---|---|---|---|---|---|
| mt08aaa010a | m³ | Agua. (material) | 0.006 | 1.40 | 0.01 |
| mt01arg005a | t | Arena de cantera, para mortero preparado en obra. (material) | 0.005 | 19.15 | 0.10 |
| mt08cem000j | kg | Cemento gris en sacos. (material) | 0.788 | 0.15 | 0.12 |
| mt08adt010 | kg | Aditivo hidrófugo para impermeabilización de morteros u hormigones. (material) | 0.016 | 1.12 | 0.02 |
| mt04lvc010a | Ud | Ladrillo cerámico hueco sencillo, para revestir, 24x11,5x4 cm. (material) | 12.000 | 0.10 | 1.20 |
| mq06hor010 | h | Hormigonera. (maquinaria) | 0.015 | 1.32 | 0.02 |
| mo020 | h | Especialista de construcción. (mano de obra) | 0.605 | 4.19 | 2.53 |
| mo113 | h | Ayudante 2ª de construcción. (mano de obra) | 0.633 | 2.97 | 1.88 |
| % | % | Herramienta menor | 2 % | 5.88 | 0.12 |
|  |  | Costes directos |  |  | 6.00 |
