# Revestimiento de frente de losa, de hormigón polímero

- Propiedad del archivo: CYPE Ingenieros S.A.
- Formato: FIEBDC-3/2016
- Programa: Generador de precios de la construcción. CYPE Ingenieros, S.A.
- Fecha: 05/04/2024
- Ámbito geográfico: Bolivia
- Divisa: BOB
- Costes indirectos: 3 %
- Gastos generales: 13 %
- Beneficio industrial: 6 %
- IVA: 13 %

## H Remates y ayudas

### HR Remates de fachada

#### HRP De hormigón polímero

**HRP080** m Revestimiento de frente de losa, de hormigón polímero.
Revestimiento de frente de losa con piezas rectas de hormigón polímero de superficie pulida, color a elegir, de 210x35 mm, fijadas al hormigón con anclaje químico compuesto por resina y varilla roscada de acero galvanizado calidad 5.8, según ISO 898-1, de 8 mm de diámetro; y sellado de las juntas entre piezas y, en su caso, de las uniones con los muros con masilla de poliuretano, previa aplicación de la imprimación.
Criterio de valoración económica: El precio no incluye la preparación de la superficie soporte.
Incluye: Replanteo de las piezas. Corte de las piezas. Realización de una plantilla con la posición de los anclajes. Atornillado de las varillas roscadas en los casquillos previstos en la cara inferior del revestimiento del frente de losa. Relleno de los taladros con resina. Colocación, aplomado, nivelación y alineación. Sellado de juntas y limpieza.
Criterio de medición de proyecto: Longitud medida por su mayor desarrollo lineal, según documentación gráfica de Proyecto.
Criterio de medición de obra: Se medirá, por su mayor desarrollo lineal, la longitud realmente ejecutada según especificaciones de Proyecto, incluyendo la longitud que pudiera perderse en ingletes.

| Código | Ud | Descripción | Rendimiento | Precio | Importe |
|---|---|---|---|---|---|
| mt20zhp020md | m | Frente de losa con piezas rectas de hormigón polímero de superficie pulida, color a elegir, de 210x35 mm, con casquillos de acero inoxidable en su cara oculta, para atornillar las varillas roscadas, suministrado en piezas de hasta 1,3 m de longitud. (material) | 1.05 | 162.02 | 170.121 |
| mt26aaq015a | Ud | Anclaje químico compuesto por resina y varilla roscada de acero galvanizado calidad 5.8, según ISO 898-1, de 8 mm de diámetro. (material) | 4 | 24.4 | 97.600 |
| mt20wwa025 | m | Perfil de espuma de polietileno, de 6 mm de diámetro, para relleno de juntas. (material) | 2.1 | 3.56 | 7.476 |
| mt20wwa035 | Ud | Cartucho de 250 cm³ de imprimación para masillas. (material) | 0.051 | 48.82 | 2.490 |
| mt20wwa030 | Ud | Cartucho de 310 cm³ de masilla de poliuretano impermeable. (material) | 0.101 | 66.79 | 6.746 |
| mq06hor010 | h | Hormigonera eléctrica con una capacidad de amasado de 160 l. (maquinaria) | 0.005 | 22.66 | 0.113 |
| mo020 | h | Especialista de construcción. (mano de obra) | 0.209 | 56.74 | 11.859 |
| mo113 | h | Ayudante 2ª de construcción. (mano de obra) | 0.297 | 40.86 | 12.135 |
| % | % | Herramienta menor | 2 % | 308.540 | 6.171 |
|  |  | Costes directos |  |  | 314.711 |

Residuos:
- colocación: mt26aaq015a; factor de residuo 0.005
- colocación: mt20wwa025 Perfil de espuma de polietileno, de 6 mm de diámetro, para relleno de juntas; factor de residuo 0.060101
- colocación: mt20wwa030 Cartucho de 310 cm³ de masilla de poliuretano impermeable; factor de residuo 0.06

## Recursos

**mt20zhp020md** m Frente de losa con piezas rectas de hormigón polímero de superficie pulida
Datos técnicos: Coste energético 165.638 MJ; Emisión de CO2 6.303 kg
Residuos:
- embalaje: re170203 Plástico. (componente de residuo); rendimiento 0.002 kg; Código LER 17 02 03; Masa del elemento 1 kg; Volumen 0.001667 m3

**mt26aaq015a** Ud Anclaje químico compuesto por resina y varilla roscada de acero galvanizado calidad 5.8
Datos técnicos: Coste energético 3.573 MJ; Emisión de CO2 0.205 kg; Código LER 17 09 04; Masa del elemento 0.07 kg; Volumen 0.000047 m3
Residuos:
- embalaje: re150101 Envases de papel y cartón. (componente de residuo); rendimiento 0.001 kg; Código LER 15 01 01; Masa del elemento 1 kg; Volumen 0.001333 m3
- embalaje: re170203 Plástico; rendimiento 0.001 kg

**mt20wwa025** m Perfil de espuma de polietileno, de 6 mm de diámetro, para relleno de juntas
Datos técnicos: Coste energético 0.368 MJ; Emisión de CO2 0.014 kg; Código LER 17 06 04; Masa del elemento 0.00198 kg; Volumen 0.000003 m3
Residuos:
- embalaje: re170203 Plástico; rendimiento 0.001 kg

**mt20wwa030** Ud Cartucho de 310 cm³ de masilla de poliuretano impermeable
Datos técnicos: Coste energético 12.716 MJ; Emisión de CO2 0.628 kg; Código LER 17 09 04; Masa del elemento 0.021 kg; Volumen 0.000014 m3
Residuos:
- embalaje: re170203 Plástico; rendimiento 0.1 kg
