# Botaguas de acero prelacado

- Propiedad del archivo: CYPE Ingenieros S.A.
- Formato: FIEBDC-3/2016
- Programa: Generador de precios de la construcción. CYPE Ingenieros, S.A.
- Fecha: 05/04/2024
- Ámbito geográfico: Bolivia
- Divisa: BOB
- Costes indirectos: 3 %
- Gastos generales: 13 %
- Beneficio industrial: 6 %
- IVA: 13 %

## H Remates y ayudas

### HR Remates de fachada

#### HRR De acero prelacado

**HRR030** m Botaguas de acero prelacado.
Botaguas de plancha plegada de acero prelacado, espesor 0,8 mm, desarrollo 300 mm y 5 pliegues, con goterón, empotrado en las jambas; colocación con adhesivo bituminoso de aplicación en frío; y sellado de las juntas entre piezas y de las uniones con los muros con sellador adhesivo monocomponente.
Incluye: Replanteo de las piezas. Corte de las piezas. Preparación y regularización del soporte. Colocación y fijación de las piezas metálicas, niveladas y aplomadas. Sellado de juntas y limpieza.
Criterio de medición de proyecto: Longitud del ancho del hueco, medida según documentación gráfica de Proyecto, incrementada en 5 cm a cada lado.
Criterio de medición de obra: Se medirá la longitud realmente ejecutada según especificaciones de Proyecto, incluyendo los empotramientos en las jambas.

| Código | Ud | Descripción | Rendimiento | Precio | Importe |
|---|---|---|---|---|---|
| mt20wwr010 | kg | Adhesivo bituminoso de aplicación en frío, para calaminas metálicas. (material) | 0.3 | 55.48 | 16.644 |
| mt20vme030a | m | Botaguas de plancha plegada de acero prelacado, espesor 0,8 mm, desarrollo 300 mm y 5 pliegues, con goterón. (material) | 1 | 47.81 | 47.810 |
| mt22www010d | Ud | Cartucho de 290 ml de sellador adhesivo monocomponente, neutro, superelástico, a base de polímero MS, color transparente, con resistencia a la intemperie y a los rayos UV y elongación hasta rotura 750%. (material) | 0.2 | 43.85 | 8.770 |
| mo020 | h | Especialista de construcción. (mano de obra) | 0.176 | 56.74 | 9.986 |
| mo113 | h | Ayudante 2ª de construcción. (mano de obra) | 0.088 | 40.86 | 3.596 |
| % | % | Herramienta menor | 2 % | 86.806 | 1.736 |
|  |  | Costes directos |  |  | 88.542 |

Residuos:
- colocación: mt20wwr010 Adhesivo bituminoso de aplicación en frío, para calaminas metálicas; factor de residuo 0.07
- colocación: mt20vme030a Botaguas de plancha plegada de acero prelacado, espesor 0,8 mm, desarrollo 300 mm y 5 pliegues, con goterón; factor de residuo 0.006
- colocación: mt22www010d; factor de residuo 0.06

## Recursos

**mt20wwr010** kg Adhesivo bituminoso de aplicación en frío, para calaminas metálicas
Datos técnicos: Coste energético 56.035 MJ; Emisión de CO2 0.662 kg; Código LER 17 03 02; Masa del elemento 1 kg; Volumen 0.001 m3
Residuos:
- embalaje: re170203 Plástico. (componente de residuo); rendimiento 0.04 kg; Código LER 17 02 03; Masa del elemento 1 kg; Volumen 0.001667 m3

**mt20vme030a** m Botaguas de plancha plegada de acero prelacado, espesor 0,8 mm, desarrollo 300 mm y 5 pliegues, con goterón
Datos técnicos: Coste energético 19.157 MJ; Emisión de CO2 0.992 kg; Código LER 17 04 05; Masa del elemento 1.87 kg; Volumen 0.00089 m3
Residuos:
- embalaje: re170203 Plástico; rendimiento 0.008 kg

**mt22www010d** Ud Cartucho de 290 ml de sellador adhesivo monocomponente
Datos técnicos: Coste energético 70.388 MJ; Emisión de CO2 3.428 kg; Código LER 17 09 04; Masa del elemento 0.421 kg; Volumen 0.000281 m3
Residuos:
- embalaje: re170203 Plástico; rendimiento 0.1 kg
