# Acumulador de agua a gas, convencional

- Propiedad del archivo: CYPE Ingenieros S.A.
- Formato: FIEBDC-3/2016
- Programa: Generador de precios de la construcción. CYPE Ingenieros, S.A.
- Fecha: 05/04/2024
- Ámbito geográfico: Bolivia
- Divisa: BOB
- Costes indirectos: 3 %
- Gastos generales: 13 %
- Beneficio industrial: 6 %
- IVA: 13 %

## I Instalaciones

### IC Calefacción, refrigeración, climatización y A.C.S.

#### ICA Agua caliente

**ICA040** Ud Acumulador de agua a gas, convencional.
Acumulador a gas natural para el servicio de A.C.S., mural vertical, capacidad 77 l, abierta y tiro natural, potencia 5,2 kW, eficiencia energética clase B, perfil de consumo M, sin incluir el conducto para evacuación de los productos de la combustión. Incluso soporte y anclajes de fijación a paramento vertical, llaves de corte de esfera, válvula de seguridad y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38agd010a | Ud | Acumulador a gas natural para el servicio de A.C.S., mural vertical, capacidad 77 l, cámara de combustión abierta y tiro natural, potencia 5,2 kW, eficiencia energética clase B, perfil de consumo M. (material) | 1 | 6349.06 | 6349.060 |
| mt37sve010c | Ud | Válvula de esfera de latón niquelado para roscar de 3/4". (material) | 2 | 66.92 | 133.840 |
| mt37svs010c | Ud | Válvula de seguridad, de latón, con rosca de 1/2" de diámetro, tarada a 6 bar de presión. (material) | 1 | 40.52 | 40.520 |
| mt38tew010b | Ud | Latiguillo flexible de 25 cm y 3/4" de diámetro. (material) | 2 | 87.86 | 175.720 |
| mt38www011 | Ud | Material auxiliar para instalaciones de A.C.S. (material) | 1 | 12.74 | 12.740 |
| mo004 | h | Especialista instalador de sistemas de calefacción. (mano de obra) | 4.161 | 58.3 | 242.586 |
| mo103 | h | Ayudante 1ª instalador de sistemas de calefacción. (mano de obra) | 4.161 | 42.33 | 176.135 |
| % | % | Herramienta menor | 2 % | 7130.601 | 142.612 |
|  |  | Costes directos |  |  | 7273.213 |

## Recursos

**mt38agd010a** Ud Acumulador a gas natural para el servicio de A.C.S
Datos técnicos: Coste energético 1017.099 MJ; Emisión de CO2 39.909 kg
Residuos:
- embalaje: re150101 Envases de papel y cartón. (componente de residuo); rendimiento 2.175 kg; Código LER 15 01 01; Masa del elemento 1 kg; Volumen 0.001333 m3
- embalaje: re170201 Madera. (componente de residuo); rendimiento 0.606 kg; Código LER 17 02 01; Masa del elemento 1 kg; Volumen 0.000909 m3

**mt37sve010c** Ud Válvula de esfera de latón niquelado para roscar de 3/4"
Datos técnicos: Coste energético 720.409 MJ; Emisión de CO2 48.441 kg
Residuos:
- embalaje: re150101 Envases de papel y cartón; rendimiento 0.072 kg

**mt37svs010c** Ud Válvula de seguridad, de latón, con rosca de 1/2" de diámetro, tarada a 6 bar de presión
Datos técnicos: Coste energético 511.326 MJ; Emisión de CO2 34.399 kg
Residuos:
- embalaje: re150101 Envases de papel y cartón; rendimiento 0.072 kg
