# Accesorio para tubería de distribución de agua para sistema de calefacción y refrigeración por techo radiante

- Propiedad del archivo: CYPE Ingenieros S.A.
- Formato: FIEBDC-3/2016
- Programa: Generador de precios de la construcción. CYPE Ingenieros, S.A.
- Fecha: 05/04/2024
- Ámbito geográfico: Bolivia
- Divisa: BOB
- Costes indirectos: 3 %
- Gastos generales: 13 %
- Beneficio industrial: 6 %
- IVA: 13 %

## I Instalaciones

### IC Calefacción, refrigeración, climatización y A.C.S.

#### ICE Emisores por agua para calefacción y refrigeración

**ICE024** Ud Accesorio para tubería de distribución de agua para sistema de calefacción y refrigeración por techo radiante.
Te de latón, de 20x9,9x20 mm.
Incluye: Colocación y fijación del accesorio.
Criterio de medición de proyecto: Número de unidades previstas, según documentación gráfica de Proyecto.
Criterio de medición de obra: Se medirá el número de unidades realmente ejecutadas según especificaciones de Proyecto.

| Código | Ud | Descripción | Rendimiento | Precio | Importe |
|---|---|---|---|---|---|
| mt38etu108a | Ud | Te de latón, de 20x9,9x20 mm, sistema de unión Quick and Easy, incluso anillos. (material) | 1 | 127.04 | 127.040 |
| mo103 | h | Ayudante 1ª instalador de sistemas de calefacción. (mano de obra) | 0.011 | 42.33 | 0.466 |
| % | % | Herramienta menor | 2 % | 127.506 | 2.550 |
|  |  | Costes directos |  |  | 130.056 |
