# Caldera a carbón o leña

- Propiedad del archivo: CYPE Ingenieros S.A.
- Formato: FIEBDC-3/2016
- Programa: Generador de precios de la construcción. CYPE Ingenieros, S.A.
- Fecha: 05/04/2024
- Ámbito geográfico: Bolivia
- Divisa: BOB
- Costes indirectos: 3 %
- Gastos generales: 13 %
- Beneficio industrial: 6 %
- IVA: 13 %

## I Instalaciones

### IC Calefacción, refrigeración, climatización y A.C.S.

#### ICJ Calderas a carbón o leña

**ICJ010** Ud Caldera a carbón o leña.
Caldera para la combustión de leña, potencia nominal de 9,9 a 22 kW, con cuerpo de 1590x670x1370 mm, aislamiento térmico, cámara de combustión, de doble vórtice, de hormigón refractario, regulación de potencia por control de temperatura de humos, ventilador extractor con control de revoluciones, intercambiador de calor de tubos verticales con mecanismo de limpieza automática, cajón para recogida y extracción de cenizas por la parte delantera de la caldera, control de la combustión mediante sonda integrada, aprovechamiento del calor residual, equipo de limpieza, sistema de mando integrado, para el control del depósito de inercia y del sistema de elevación de la temperatura de retorno, apertura de la puerta por la derecha, sistema de elevación de la temperatura de retorno por encima de 55°C, compuesto por válvula motorizada de 3 vías de 1" de diámetro y bomba de circulación, limitador térmico de seguridad, tarado a 95°C, regulador de tiro de 150 mm de diámetro, con clapeta antiexplosión, conexión antivibración para conducto de humos de 150 mm de diámetro, encendido automático, sin incluir el conducto para evacuación de los productos de la combustión. Totalmente montada, conexionada y puesta en marcha por la empresa instaladora para la comprobación de su correcto funcionamiento.
Incluye: Replanteo mediante plantilla. Presentación de los elementos. Montaje de la caldera y sus accesorios. Conexión al conducto de evacuación. Puesta en marcha.
Criterio de medición de proyecto: Número de unidades previstas, según documentación gráfica de Proyecto.
Criterio de medición de obra: Se medirá el número de unidades realmente ejecutadas según especificaciones de Proyecto.

| Código | Ud | Descripción | Rendimiento | Precio | Importe |
|---|---|---|---|---|---|
| mt38cbh310aa | Ud | Caldera para la combustión de leña, potencia nominal de 9,9 a 22 kW, con cuerpo de 1590x670x1370 mm, aislamiento térmico, cámara de combustión, de doble vórtice, de hormigón refractario, regulación de potencia por control de temperatura de humos, ventilador extractor con control de revoluciones, intercambiador de calor de tubos verticales con mecanismo de limpieza automática, cajón para recogida y extracción de cenizas por la parte delantera de la caldera, control de la combustión mediante sonda integrada, aprovechamiento del calor residual, equipo de limpieza, sistema de mando integrado, para el control del depósito de inercia y del sistema de elevación de la temperatura de retorno, apertura de la puerta por la derecha. (material) | 1 | 55243.12 | 55243.120 |
| mt38cbh085aaa | Ud | Sistema de elevación de la temperatura de retorno por encima de 55°C, compuesto por válvula motorizada de 3 vías de 1" de diámetro y bomba de circulación, para evitar condensaciones y deposiciones de hollín en el interior de la caldera. (material) | 1 | 4899.84 | 4899.840 |
| mt38cbh096a | Ud | Regulador de tiro de 150 mm de diámetro, con clapeta antiexplosión, para caldera. (material) | 1 | 2741.17 | 2741.170 |
| mt38cbh091b | Ud | Conexión antivibración para conducto de humos de 150 mm de diámetro. (material) | 1 | 1858.86 | 1858.860 |
| mt38cbh098a | Ud | Encendido automático, para caldera a leña. (material) | 1 | 7880.86 | 7880.860 |
| mt38cbh100h | Ud | Puesta en marcha y formación en el manejo de caldera a leña. (material) | 1 | 2998.15 | 2998.150 |
| mo004 | h | Especialista instalador de sistemas de calefacción. (mano de obra) | 4.406 | 58.3 | 256.870 |
| mo103 | h | Ayudante 1ª instalador de sistemas de calefacción. (mano de obra) | 4.406 | 42.33 | 186.506 |
| % | % | Herramienta menor | 2 % | 76065.376 | 1521.308 |
|  |  | Costes directos |  |  | 77586.684 |

## Recursos

**mt38cbh310aa** Ud Caldera para la combustión de leña
Datos técnicos: Coste energético 17679.552 MJ; Emisión de CO2 1498.411 kg
Residuos:
- embalaje: re150101 Envases de papel y cartón. (componente de residuo); rendimiento 2.771 kg; Código LER 15 01 01; Masa del elemento 1 kg; Volumen 0.001333 m3
- embalaje: re170201 Madera. (componente de residuo); rendimiento 0.679 kg; Código LER 17 02 01; Masa del elemento 1 kg; Volumen 0.000909 m3
