# Cableado de conexión eléctrica de unidad de aire acondicionado

- Propiedad del archivo: CYPE Ingenieros S.A.
- Formato: FIEBDC-3/2016
- Programa: Generador de precios de la construcción. CYPE Ingenieros, S.A.
- Fecha: 05/04/2024
- Ámbito geográfico: Bolivia
- Divisa: BOB
- Costes indirectos: 3 %
- Gastos generales: 13 %
- Beneficio industrial: 6 %
- IVA: 13 %

## I Instalaciones

### IC Calefacción, refrigeración, climatización y A.C.S.

#### ICN Unidades autónomas de climatización

**ICN017** m Cableado de conexión eléctrica de unidad de aire acondicionado.
Cableado de conexión eléctrica de unidad de aire acondicionado formado por cable multipolar RZ1-K (AS), siendo su tensión asignada de 0,6/1 kV, reacción al fuego clase Cca-s1b,d1,a1, con conductor de cobre clase 5 (-K) de 4G1,5 mm² de sección, con aislamiento de polietileno reticulado (R) y cubierta de compuesto termoplástico a base de poliolefina libre de halógenos con baja emisión de humos y gases corrosivos (Z1).
Incluye: Tendido del cableado. Conexionado.
Criterio de medición de proyecto: Longitud medida según documentación gráfica de Proyecto.
Criterio de medición de obra: Se medirá la longitud realmente ejecutada según especificaciones de Proyecto.

| Código | Ud | Descripción | Rendimiento | Precio | Importe |
|---|---|---|---|---|---|
| mt35cun010K1 | m | Cable multipolar RZ1-K (AS), siendo su tensión asignada de 0,6/1 kV, reacción al fuego clase Cca-s1b,d1,a1 según UNE-EN 50575, con conductor de cobre clase 5 (-K) de 4G1,5 mm² de sección, con aislamiento de polietileno reticulado (R) y cubierta de compuesto termoplástico a base de poliolefina libre de halógenos con baja emisión de humos y gases corrosivos (Z1). (material) | 1 | 15.7 | 15.700 |
| mo003 | h | Especialista electricista. (mano de obra) | 0.022 | 58.3 | 1.283 |
| mo102 | h | Ayudante 1ª de electricista. (mano de obra) | 0.022 | 42.33 | 0.931 |
| % | % | Herramienta menor | 2 % | 17.914 | 0.358 |
|  |  | Costes directos |  |  | 18.272 |

Residuos:
- colocación: mt35cun010K1; factor de residuo 0.0154143

## Recursos

**mt35cun010K1** m Cable multipolar RZ1-K (AS)
Datos técnicos: Coste energético 15.849 MJ; Emisión de CO2 0.893 kg; Código LER 17 04 11; Masa del elemento 0.14 kg; Volumen 0.000093 m3
Residuos:
- embalaje: re150101 Envases de papel y cartón. (componente de residuo); rendimiento 0.068 kg; Código LER 15 01 01; Masa del elemento 1 kg; Volumen 0.001333 m3
