# Ventilador para tejado

- Propiedad del archivo: CYPE Ingenieros S.A.
- Formato: FIEBDC-3/2016
- Programa: Generador de precios de la construcción. CYPE Ingenieros, S.A.
- Fecha: 05/04/2024
- Ámbito geográfico: Bolivia
- Divisa: BOB
- Costes indirectos: 3 %
- Gastos generales: 13 %
- Beneficio industrial: 6 %
- IVA: 13 %

## I Instalaciones

### IC Calefacción, refrigeración, climatización y A.C.S.

#### ICR Sistemas de conducción de aire

**ICR007** Ud Ventilador para tejado.
Ventilador helicoidal para tejado, con hélice de plástico reforzada con fibra de vidrio, cuerpo y sombrerete de aluminio, base de acero galvanizado y motor para alimentación monofásica a 230 V y 50 Hz de frecuencia, con protección térmica, aislamiento clase F, grado de protección IP65, de 1290 r.p.m., potencia absorbida 0,34 kW, caudal máximo 3700 m³/h, nivel de presión sonora 58 dBA, con malla de protección contra la entrada de hojas y pájaros, para conducto de extracción de 400 mm de diámetro. Incluso accesorios y elementos de fijación.
Incluye: Replanteo. Colocación y fijación del ventilador. Conexionado y comprobación de su correcto funcionamiento.
Criterio de medición de proyecto: Número de unidades previstas, según documentación gráfica de Proyecto.
Criterio de medición de obra: Se medirá el número de unidades realmente ejecutadas según especificaciones de Proyecto.

| Código | Ud | Descripción | Rendimiento | Precio | Importe |
|---|---|---|---|---|---|
| mt42svs040az1 | Ud | Ventilador helicoidal para tejado, con hélice de plástico reforzada con fibra de vidrio, cuerpo y sombrerete de aluminio, base de acero galvanizado y motor para alimentación monofásica a 230 V y 50 Hz de frecuencia, con protección térmica, aislamiento clase F, grado de protección IP65, de 1290 r.p.m., potencia absorbida 0,34 kW, caudal máximo 3700 m³/h, nivel de presión sonora 58 dBA, con malla de protección contra la entrada de hojas y pájaros, para conducto de extracción de 400 mm de diámetro. (material) | 1 | 9276.4 | 9276.400 |
| mt42svs900j | Ud | Accesorios y elementos de fijación de ventilador para tejado. (material) | 1 | 3667.6 | 3667.600 |
| mo011 | h | Especialista en montaje. (mano de obra) | 4.406 | 58.3 | 256.870 |
| mo080 | h | Ayudante 1ª en montaje. (mano de obra) | 4.406 | 42.41 | 186.858 |
| % | % | Herramienta menor | 2 % | 13387.728 | 267.755 |
|  |  | Costes directos |  |  | 13655.483 |

## Recursos

**mt42svs040az1** Ud Ventilador helicoidal para tejado
Datos técnicos: Coste energético 813.946 MJ; Emisión de CO2 67.117 kg
Residuos:
- embalaje: re150101 Envases de papel y cartón. (componente de residuo); rendimiento 1.584 kg; Código LER 15 01 01; Masa del elemento 1 kg; Volumen 0.001333 m3
