# Conducto oblongo

- Propiedad del archivo: CYPE Ingenieros S.A.
- Formato: FIEBDC-3/2016
- Programa: Generador de precios de la construcción. CYPE Ingenieros, S.A.
- Fecha: 05/04/2024
- Ámbito geográfico: Bolivia
- Divisa: BOB
- Costes indirectos: 3 %
- Gastos generales: 13 %
- Beneficio industrial: 6 %
- IVA: 13 %

## I Instalaciones

### IC Calefacción, refrigeración, climatización y A.C.S.

#### ICR Sistemas de conducción de aire

**ICR018** m Conducto oblongo.
Conducto oblongo de pared simple helicoidal de acero galvanizado, de 360x80 mm y 0,6 mm de espesor, suministrado en tramos de 3 m, para instalaciones de ventilación y climatización. Incluso accesorios de montaje y elementos de fijación.
Incluye: Replanteo del recorrido de los conductos. Marcado y posterior anclaje de los soportes de los conductos. Montaje y fijación de conductos. Comprobación de su correcto funcionamiento.
Criterio de medición de proyecto: Longitud proyectada, según documentación gráfica de Proyecto, medida entre los ejes de los elementos o de los puntos a conectar, descontando las piezas especiales.
Criterio de medición de obra: Se medirá la longitud realmente ejecutada según especificaciones de Proyecto.

| Código | Ud | Descripción | Rendimiento | Precio | Importe |
|---|---|---|---|---|---|
| mt42coa100aa | m | Conducto oblongo de pared simple helicoidal de acero galvanizado, de 360x80 mm y 0,6 mm de espesor, suministrado en tramos de 3 m, para instalaciones de ventilación y climatización. (material) | 1.05 | 377.3 | 396.165 |
| mt42coa190a | Ud | Repercusión, por m, de material auxiliar para fijación de conductos oblongos de aire de 360x80 mm en instalaciones de ventilación y climatización. (material) | 1 | 46.68 | 46.680 |
| mo013 | h | Especialista en montaje de conductos de plancha metálica. (mano de obra) | 0.055 | 58.3 | 3.207 |
| mo084 | h | Ayudante 1ª en montaje de conductos de plancha metálica. (mano de obra) | 0.055 | 42.41 | 2.333 |
| % | % | Herramienta menor | 2 % | 448.385 | 8.968 |
|  |  | Costes directos |  |  | 457.353 |

Residuos:
- colocación: mt42coa100aa; factor de residuo 0.0304218

## Recursos

**mt42coa100aa** m Conducto oblongo de pared simple helicoidal de acero galvanizado
Datos técnicos: Coste energético 22.203 MJ; Emisión de CO2 1.050 kg; Código LER 17 04 05; Masa del elemento 2.072 kg; Volumen 0.000987 m3
Residuos:
- embalaje: re170201 Madera. (componente de residuo); rendimiento 0.011 kg; Código LER 17 02 01; Masa del elemento 1 kg; Volumen 0.000909 m3
- embalaje: re170203 Plástico. (componente de residuo); rendimiento 0.003 kg; Código LER 17 02 03; Masa del elemento 1 kg; Volumen 0.001667 m3
