# Regulador de caudal de aire

- Propiedad del archivo: CYPE Ingenieros S.A.
- Formato: FIEBDC-3/2016
- Programa: Generador de precios de la construcción. CYPE Ingenieros, S.A.
- Fecha: 05/04/2024
- Ámbito geográfico: Bolivia
- Divisa: BOB
- Costes indirectos: 3 %
- Gastos generales: 13 %
- Beneficio industrial: 6 %
- IVA: 13 %

## I Instalaciones

### IC Calefacción, refrigeración, climatización y A.C.S.

#### ICR Sistemas de conducción de aire

**ICR100** Ud Regulador de caudal de aire.
Regulador de caudal de aire, circular, para sistemas de caudal de aire constante, de tipo automecánico sin aporte de energía exterior, con gama de diferencias de presión de 50 a 1000 Pa, para conducto de 125 mm de diámetro, carcasa de plancha galvanizada, cojinetes de plástico, compuerta de regulación con membrana de poliuretano actuando como amortiguador neumático, gama de caudales 4:1. Incluso accesorios de montaje y elementos de fijación.
Incluye: Replanteo. Colocación y fijación. Comprobación de su correcto funcionamiento.
Criterio de medición de proyecto: Número de unidades previstas, según documentación gráfica de Proyecto.
Criterio de medición de obra: Se medirá el número de unidades realmente ejecutadas según especificaciones de Proyecto.

| Código | Ud | Descripción | Rendimiento | Precio | Importe |
|---|---|---|---|---|---|
| mt42trx630cqc | Ud | Regulador de caudal de aire, circular, para sistemas de caudal de aire constante, de tipo automecánico sin aporte de energía exterior, con gama de diferencias de presión de 50 a 1000 Pa, para conducto de 125 mm de diámetro, carcasa de plancha galvanizada, cojinetes de plástico, compuerta de regulación con membrana de poliuretano actuando como amortiguador neumático, gama de caudales 4:1. (material) | 1 | 1920.84 | 1920.840 |
| mo005 | h | Especialista instalador de climatización. (mano de obra) | 0.124 | 58.3 | 7.229 |
| mo104 | h | Ayudante 1ª instalador de climatización. (mano de obra) | 0.124 | 42.33 | 5.249 |
| % | % | Herramienta menor | 2 % | 1933.318 | 38.666 |
|  |  | Costes directos |  |  | 1971.984 |

## Recursos

**mt42trx630cqc** Ud Regulador de caudal de aire
Datos técnicos: Coste energético 59.016 MJ; Emisión de CO2 5.706 kg
Residuos:
- embalaje: re150101 Envases de papel y cartón. (componente de residuo); rendimiento 0.18 kg; Código LER 15 01 01; Masa del elemento 1 kg; Volumen 0.001333 m3
- embalaje: re170203 Plástico. (componente de residuo); rendimiento 0.09 kg; Código LER 17 02 03; Masa del elemento 1 kg; Volumen 0.001667 m3
