# Visera contra la lluvia para conducto circular

- Propiedad del archivo: CYPE Ingenieros S.A.
- Formato: FIEBDC-3/2016
- Programa: Generador de precios de la construcción. CYPE Ingenieros, S.A.
- Fecha: 05/04/2024
- Ámbito geográfico: Bolivia
- Divisa: BOB
- Costes indirectos: 3 %
- Gastos generales: 13 %
- Beneficio industrial: 6 %
- IVA: 13 %

## I Instalaciones

### IC Calefacción, refrigeración, climatización y A.C.S.

#### ICR Sistemas de conducción de aire

**ICR130** Ud Visera contra la lluvia para conducto circular.
Visera contra la lluvia de acero galvanizado, para conducto de 80 mm de diámetro, con malla de protección contra la entrada de hojas y pájaros.
Incluye: Colocación y fijación de la visera.
Criterio de medición de proyecto: Número de unidades previstas, según documentación gráfica de Proyecto.
Criterio de medición de obra: Se medirá el número de unidades realmente ejecutadas según especificaciones de Proyecto.

| Código | Ud | Descripción | Rendimiento | Precio | Importe |
|---|---|---|---|---|---|
| mt42svs500aa | Ud | Visera contra la lluvia de acero galvanizado, para conducto de 80 mm de diámetro, con malla de protección contra la entrada de hojas y pájaros. (material) | 1 | 387.2 | 387.200 |
| mo005 | h | Especialista instalador de climatización. (mano de obra) | 0.11 | 58.3 | 6.413 |
| mo104 | h | Ayudante 1ª instalador de climatización. (mano de obra) | 0.11 | 42.33 | 4.656 |
| % | % | Herramienta menor | 2 % | 398.269 | 7.965 |
|  |  | Costes directos |  |  | 406.234 |

## Recursos

**mt42svs500aa** Ud Visera contra la lluvia de acero galvanizado
Datos técnicos: Coste energético 4.663 MJ; Emisión de CO2 0.310 kg
Residuos:
- embalaje: re150101 Envases de papel y cartón. (componente de residuo); rendimiento 0.095 kg; Código LER 15 01 01; Masa del elemento 1 kg; Volumen 0.001333 m3
- embalaje: re170203 Plástico. (componente de residuo); rendimiento 0.048 kg; Código LER 17 02 03; Masa del elemento 1 kg; Volumen 0.001667 m3
