# Control centralizado de la instalación de climatización

- Propiedad del archivo: CYPE Ingenieros S.A.
- Formato: FIEBDC-3/2016
- Programa: Generador de precios de la construcción. CYPE Ingenieros, S.A.
- Fecha: 05/04/2024
- Ámbito geográfico: Bolivia
- Divisa: BOB
- Costes indirectos: 3 %
- Gastos generales: 13 %
- Beneficio industrial: 6 %
- IVA: 13 %

## I Instalaciones

### IC Calefacción, refrigeración, climatización y A.C.S.

#### ICX Dispositivos de control centralizado

**ICX010** Ud Control centralizado de la instalación de climatización.
Control centralizado de la instalación de climatización formado por los siguientes elementos: controlador de planta (BC), con capacidad de gestionar hasta 60 fancoils vía bus de comunicaciones configurable para 2 tubos sólo frío o sólo calor, 2 tubos frío y calor con o sin apoyo de resistencias eléctricas y 4 tubos; interfaz hombre-máquina (HMI), para visualización y configuración, con pantalla LCD iluminada, con 8 líneas de texto en multilenguaje (incluido castellano); adaptador de enfriadora (relé + bornes); transformador para controlador de planta; sonda de temperatura exterior para controlador de planta; caja de PVC para controlador de planta, de 380x300x120 mm; alimentador de bus; cable de bus de comunicaciones de 1 par, de 1 mm² de sección, trenzado de 5 vueltas por metro. Totalmente montado, conexionado y probado.
Incluye: Replanteo. Colocación y fijación de los elementos. Conexionado con la red eléctrica.
Criterio de medición de proyecto: Número de unidades previstas, según documentación gráfica de Proyecto.
Criterio de medición de obra: Se medirá el número de unidades realmente ejecutadas según especificaciones de Proyecto.

| Código | Ud | Descripción | Rendimiento | Precio | Importe |
|---|---|---|---|---|---|
| mt42cnt010a | Ud | Controlador de planta (BC), con capacidad de gestionar hasta 60 fancoils vía bus de comunicaciones configurable para 2 tubos sólo frío o sólo calor, 2 tubos frío y calor con o sin apoyo de resistencias eléctricas y 4 tubos. (material) | 1 | 12559.45 | 12559.450 |
| mt42cnt020a | Ud | Adaptador de enfriadora (relé + bornes). (material) | 1 | 447.53 | 447.530 |
| mt42cnt030a | Ud | Transformador para controlador de planta. (material) | 1 | 552.27 | 552.270 |
| mt42cnt050a | Ud | Sonda de temperatura exterior para controlador de planta. (material) | 1 | 361.83 | 361.830 |
| mt42cnt060a | Ud | Caja de PVC para controlador de planta, de 380x300x120 mm. (material) | 1 | 714.15 | 714.150 |
| mt42cnt070a | Ud | Alimentador de bus. (material) | 1 | 4046.83 | 4046.830 |
| mt42cnt040a | Ud | Interfaz hombre-máquina (HMI), para visualización y configuración, con pantalla LCD iluminada, con 8 líneas de texto en multilenguaje (incluido castellano). (material) | 1 | 4780.02 | 4780.020 |
| mt42cnt120a | m | Cable de bus de comunicaciones de 1 par, de 1 mm² de sección, trenzado de 5 vueltas por metro. (material) | 100 | 49.51 | 4951.000 |
| mo005 | h | Especialista instalador de climatización. (mano de obra) | 2.247 | 58.3 | 131.000 |
| mo104 | h | Ayudante 1ª instalador de climatización. (mano de obra) | 2.247 | 42.33 | 95.116 |
| % | % | Herramienta menor | 2 % | 28639.196 | 572.784 |
|  |  | Costes directos |  |  | 29211.980 |

Residuos:
- colocación: mt42cnt120a Cable de bus de comunicaciones de 1 par, de 1 mm² de sección, trenzado de 5 vueltas por metro; factor de residuo 0.011236

## Recursos

**mt42cnt060a** Ud Caja de PVC para controlador de planta, de 380x300x120 mm
Datos técnicos: Coste energético 0.019 MJ; Emisión de CO2 0.031 kg
Residuos:
- embalaje: re150101 Envases de papel y cartón. (componente de residuo); rendimiento 0.036 kg; Código LER 15 01 01; Masa del elemento 1 kg; Volumen 0.001333 m3

**mt42cnt070a** Ud Alimentador de bus
Datos técnicos: Coste energético 37.590 MJ; Emisión de CO2 2.009 kg
Residuos:
- embalaje: re150101 Envases de papel y cartón; rendimiento 0.038 kg

**mt42cnt120a** m Cable de bus de comunicaciones de 1 par, de 1 mm² de sección, trenzado de 5 vueltas por metro
Datos técnicos: Coste energético 0.370 MJ; Emisión de CO2 0.072 kg; Código LER 17 04 11; Masa del elemento 0.0089 kg; Volumen 0.000006 m3
Residuos:
- embalaje: re150101 Envases de papel y cartón; rendimiento 0.077 kg
