# Teja solar fotovoltaica plana

- Propiedad del archivo: CYPE Ingenieros S.A.
- Formato: FIEBDC-3/2016
- Programa: Generador de precios de la construcción. CYPE Ingenieros, S.A.
- Fecha: 14/12/2021
- Ámbito geográfico: Bolivia
- Divisa: BOB
- Costes indirectos: 3 %
- Gastos generales: 13 %
- Beneficio industrial: 6 %
- IVA: 13 %

## I Instalaciones

### IE Eléctricas

#### IEF Solar fotovoltaica

**IEF005** Ud Teja solar fotovoltaica plana.
Teja solar fotovoltaica plana de células de silicio monocristalino, color negro, potencia máxima (Wp) 42 W, tensión a máxima potencia (Vmp) 4,54 V, intensidad a máxima potencia (Imp) 9,31 A, tensión en circuito abierto (Voc) 5,37 V, intensidad de cortocircuito (Isc) 9,83 A, eficiencia 14,99%, 8 células de 156x156 mm, vidrio exterior templado de 4 mm de espesor, capa adhesiva de etilvinilacetato (EVA), capa posterior vidrio exterior templado de 4 mm de espesor, temperatura de trabajo -40°C hasta 85°C, dimensiones 705x410x9 mm, resistencia a la carga del viento 245 kg/m², resistencia a la carga de la nieve 551 kg/m², peso 6,67 kg, con caja de conexiones de PVC con diodos, cables polarizados de 4 mm² de sección y 450 mm de longitud y conectores MC4. Incluso accesorios de montaje y material de conexionado eléctrico.
Incluye: Colocación y fijación. Conexionado y comprobación de su correcto funcionamiento.
Criterio de medición de proyecto: Número de unidades previstas, según documentación gráfica de Proyecto.
Criterio de medición de obra: Se medirá el número de unidades realmente ejecutadas según especificaciones de Proyecto.

| Código | Ud | Descripción | Rendimiento | Precio | Importe |
|---|---|---|---|---|---|
| mt35sol100b | Ud | Teja solar fotovoltaica plana de células de silicio monocristalino, color negro, potencia máxima (Wp) 42 W, tensión a máxima potencia (Vmp) 4,54 V, intensidad a máxima potencia (Imp) 9,31 A, tensión en circuito abierto (Voc) 5,37 V, intensidad de cortocircuito (Isc) 9,83 A, eficiencia 14,99%, 8 células de 156x156 mm, vidrio exterior templado de 4 mm de espesor, capa adhesiva de etilvinilacetato (EVA), capa posterior vidrio exterior templado de 4 mm de espesor, temperatura de trabajo -40°C hasta 85°C, dimensiones 705x410x9 mm, resistencia a la carga del viento 245 kg/m², resistencia a la carga de la nieve 551 kg/m², peso 6,67 kg, con caja de conexiones de PVC con diodos, cables polarizados de 4 mm² de sección y 450 mm de longitud y conectores MC4. (material) | 1 | 663.53 | 663.530 |
| mo009 | h | Especialista instalador de captadores solares. (mano de obra) | 0.211 | 45.77 | 9.657 |
| mo108 | h | Ayudante 1ª instalador de captadores solares. (mano de obra) | 0.211 | 33.17 | 6.999 |
| % | % | Herramienta menor | 2 % | 680.186 | 13.604 |
|  |  | Costes directos |  |  | 693.790 |
