# Puerta de closet, de madera

- Propiedad del archivo: CYPE Ingenieros S.A.
- Formato: FIEBDC-3/2016
- Programa: Generador de precios de la construcción. CYPE Ingenieros, S.A.
- Fecha: 05/04/2024
- Ámbito geográfico: Bolivia
- Divisa: BOB
- Costes indirectos: 3 %
- Gastos generales: 13 %
- Beneficio industrial: 6 %
- IVA: 13 %

## L Carpintería, closets, cerrajería, vidrios y protecciones solares

### LA Closets

#### LAH Frentes de closet, de madera

**LAH010** Ud Puerta de closet, de madera.
Puerta de closet de dos hojas de 215 cm de altura de 50x1,9 cm, de tablero aglomerado, acabado en melamina, color blanco; marco de madera maciza; tapajuntas de MDF, con acabado en melamina color blanco en la cara exterior. Incluso herrajes de colgar, cierre y tirador sobre escudo largo de latón, color negro, acabado brillante, serie básica.
Incluye: Presentación de la puerta. Colocación, aplomado y nivelación de marcos. Recibido a la obra de los elementos de fijación de marcos. Colocación de los herrajes de colgar. Colocación de la hoja. Colocación de los herrajes de cierre. Ajuste final.
Criterio de medición de proyecto: Número de unidades previstas, según documentación gráfica de Proyecto.
Criterio de medición de obra: Se medirá el número de unidades realmente ejecutadas según especificaciones de Proyecto.

| Código | Ud | Descripción | Rendimiento | Precio | Importe |
|---|---|---|---|---|---|
| mt22aap022d | Ud | Marco de madera maciza, para puerta de closet de dos hojas de 215 cm de altura, con elementos de fijación. (material) | 1 | 209.69 | 209.690 |
| mt22ata015pb | m | Tapajuntas de MDF, con acabado en melamina, de color blanco, 70x10 mm. (material) | 7 | 11.24 | 78.680 |
| mt22pxh040caa | Ud | Puerta de closet de tablero aglomerado, acabado en melamina, color blanco, 215x50x1,9 cm. (material) | 2 | 512.89 | 1025.780 |
| mt23icx020 | Ud | Bisagra oculta de cazoleta, de acero inoxidable, para puerta de closet o altillo de espesor mayor de 15 mm. (material) | 6 | 12.04 | 72.240 |
| mt23hcl010aa | Ud | Juego de tirador y escudo largo de latón, color negro, acabado brillante, serie básica, para puerta de closet. (material) | 2 | 75.05 | 150.100 |
| mt23ppb050 | Ud | Imán de cierre para puerta de closet o altillo. (material) | 4 | 3.01 | 12.040 |
| mt23ppb031 | Ud | Tornillo de latón 21/35 mm. (material) | 36 | 0.6 | 21.600 |
| mo017 | h | Especialista carpintero. (mano de obra) | 1.234 | 57.56 | 71.029 |
| mo058 | h | Ayudante 1ª carpintero. (mano de obra) | 1.234 | 42.67 | 52.655 |
| % | % | Herramienta menor | 2 % | 1693.814 | 33.876 |
|  |  | Costes directos |  |  | 1727.690 |

Residuos:
- colocación: mt22aap022d Marco de madera maciza, para puerta de closet de dos hojas de 215 cm de altura, con elementos de fijación; factor de residuo 0.0136348
- colocación: mt22ata015pb Tapajuntas de MDF, con acabado en melamina, de color blanco, 70x10 mm; factor de residuo 0.0125
- colocación: mt22pxh040caa Puerta de closet de tablero aglomerado, acabado en melamina, color blanco, 215x50x1,9 cm; factor de residuo 0.0028
- colocación: mt23ppb031 Tornillo de latón 21/35 mm; factor de residuo 0.01

## Recursos

**mt22aap022d** Ud Marco de madera maciza, para puerta de closet de dos hojas de 215 cm de altura, con elementos de fijación
Datos técnicos: Coste energético 1896.088 MJ; Emisión de CO2 -25.461 kg; Código LER 17 02 01; Masa del elemento 13.9 kg; Volumen 0.012636 m3
Residuos:
- embalaje: re170203 Plástico. (componente de residuo); rendimiento 0.082 kg; Código LER 17 02 03; Masa del elemento 1 kg; Volumen 0.001667 m3

**mt22ata015pb** m Tapajuntas de MDF, con acabado en melamina, de color blanco, 70x10 mm
Datos técnicos: Coste energético 21.581 MJ; Emisión de CO2 0.561 kg; Código LER 17 02 01; Masa del elemento 0.42 kg; Volumen 0.000382 m3
Residuos:
- embalaje: re170203 Plástico; rendimiento 0.08 kg

**mt22pxh040caa** Ud Puerta de closet de tablero aglomerado, acabado en melamina, color blanco, 215x50x1,9 cm
Datos técnicos: Coste energético 982.522 MJ; Emisión de CO2 23.006 kg; Código LER 17 02 01; Masa del elemento 24.1 kg; Volumen 0.021909 m3
Residuos:
- embalaje: re150101 Envases de papel y cartón. (componente de residuo); rendimiento 0.25 kg; Código LER 15 01 01; Masa del elemento 1 kg; Volumen 0.001333 m3
- embalaje: re170203 Plástico; rendimiento 0.123 kg
- embalaje: re170604 Materiales de aislamiento distintos de los especificados en los códigos 17 06 01 y 17 06 03. (componente de residuo); rendimiento 0.013 kg; Código LER 17 06 04; Masa del elemento 1 kg; Volumen 0.001667 m3

**mt23hcl010aa** Ud Juego de tirador y escudo largo de latón, color negro, acabado brillante, serie básica, para puerta de closet
Datos técnicos: Coste energético 19.366 MJ; Emisión de CO2 1.359 kg
Residuos:
- embalaje: re150101 Envases de papel y cartón; rendimiento 0.072 kg

**mt23ppb031** Ud Tornillo de latón 21/35 mm
Datos técnicos: Coste energético 1.266 MJ; Emisión de CO2 0.086 kg; Código LER 17 04 01; Masa del elemento 0.0072 kg; Volumen 0.000005 m3
Residuos:
- embalaje: re150101 Envases de papel y cartón; rendimiento 0.001 kg
