# Block de puerta cortafuegos, de madera

- Propiedad del archivo: CYPE Ingenieros S.A.
- Formato: FIEBDC-3/2016
- Programa: Generador de precios de la construcción. CYPE Ingenieros, S.A.
- Fecha: 05/04/2024
- Ámbito geográfico: Bolivia
- Divisa: BOB
- Costes indirectos: 3 %
- Gastos generales: 13 %
- Beneficio industrial: 6 %
- IVA: 13 %

## L Carpintería, closets, cerrajería, vidrios y protecciones solares

### LF Puertas cortafuegos

#### LFM De madera

**LFM110** Ud Block de puerta cortafuegos, de madera.
Block de puerta cortafuegos homologada, de madera, EI2 30-C5, de una hoja, lisa, de 203x82,5x4,5 cm, compuesto por alma de tablero aglomerado de partículas ignífugo, recubierto con laminado de alta presión (HPL), formado por varias capas de papel kraft impregnadas en resina fenólica, cantos de placa laminada compacta de alta presión (HPL), bastidor de madera maciza y marco de madera maciza,. Incluso tapajuntas en ambas caras, pernios, manilla y cerradura de acero inoxidable, accesorios, herrajes de colgar, juntas intumescentes, cierrapuertas aéreo, dispositivos de seguridad y espuma de poliuretano para relleno de la holgura entre marco y paramento.
Criterio de valoración económica: El precio incluye la colocación en obra del marco y fijado con tornillos.
Incluye: Alojamiento y calzado del marco en el hueco del paramento. Fijación del marco al paramento con tornillos. Colocación de la hoja. Relleno de la holgura entre marco y paramento con espuma de poliuretano. Colocación de herrajes de cierre y accesorios.
Criterio de medición de proyecto: Número de unidades previstas, según documentación gráfica de Proyecto.
Criterio de medición de obra: Se medirá el número de unidades realmente ejecutadas según especificaciones de Proyecto.

| Código | Ud | Descripción | Rendimiento | Precio | Importe |
|---|---|---|---|---|---|
| mt22bcf030aa | Ud | Block de puerta cortafuegos homologada, de madera, EI2 30-C5, de una hoja, lisa, de 203x82,5x4,5 cm, compuesto por alma de tablero aglomerado de partículas ignífugo, recubierto con laminado de alta presión (HPL), formado por varias capas de papel kraft impregnadas en resina fenólica, cantos de placa laminada compacta de alta presión (HPL), bastidor de madera maciza y marco de madera maciza, con tapajuntas en ambas caras, pernios, manilla y cerradura de acero inoxidable, accesorios y herrajes de colgar, juntas intumescentes, dos placas aislantes y termoexpandibles en el cajeado de la cerradura, con función antipánico, cierrapuertas aéreo, y dispositivos de seguridad. (material) | 1 | 2313.25 | 2313.250 |
| mt22www041a | Ud | Aerosol de 750 ml de espuma adhesiva autoexpansiva, ignífuga, de poliuretano monocomponente, con una resistencia al fuego de 240 minutos, Euroclase B-s2, d0 de reacción al fuego, de 18 kg/m³ de densidad, conductividad térmica 0,04 W/(mK), elongación hasta rotura 18% y 8 N/cm² de resistencia a tracción, estable de -40°C a 100°C; para aplicar con pistola. (material) | 0.1 | 106.59 | 10.659 |
| mo017 | h | Especialista carpintero. (mano de obra) | 1.377 | 57.56 | 79.260 |
| mo058 | h | Ayudante 1ª carpintero. (mano de obra) | 1.156 | 42.67 | 49.327 |
| % | % | Herramienta menor | 2 % | 2452.496 | 49.050 |
|  |  | Costes directos |  |  | 2501.546 |

Residuos:
- colocación: mt22www041a; factor de residuo 0.012

## Recursos

**mt22bcf030aa** Ud Block de puerta cortafuegos homologada
Datos técnicos: Coste energético 2788.319 MJ; Emisión de CO2 19.169 kg
Residuos:
- embalaje: re170203 Plástico. (componente de residuo); rendimiento 0.112 kg; Código LER 17 02 03; Masa del elemento 1 kg; Volumen 0.001667 m3
- embalaje: re170604 Materiales de aislamiento distintos de los especificados en los códigos 17 06 01 y 17 06 03. (componente de residuo); rendimiento 0.024 kg; Código LER 17 06 04; Masa del elemento 1 kg; Volumen 0.001667 m3

**mt22www041a** Ud Aerosol de 750 ml de espuma adhesiva autoexpansiva
Datos técnicos: Coste energético 4.404 MJ; Emisión de CO2 0.222 kg; Código LER 17 06 04; Masa del elemento 0.0135 kg; Volumen 0.000023 m3
Residuos:
- embalaje: re150104 Envases metálicos. (componente de residuo); rendimiento 0.25 kg; Código LER 15 01 04; Masa del elemento 1 kg; Volumen 0.001667 m3
