# Vidrio templado antirreflejo

- Propiedad del archivo: CYPE Ingenieros S.A.
- Formato: FIEBDC-3/2016
- Programa: Generador de precios de la construcción. CYPE Ingenieros, S.A.
- Fecha: 05/04/2024
- Ámbito geográfico: Bolivia
- Divisa: BOB
- Costes indirectos: 3 %
- Gastos generales: 13 %
- Beneficio industrial: 6 %
- IVA: 13 %

## L Carpintería, closets, cerrajería, vidrios y protecciones solares

### LV Vidrios

#### LVT Templados

**LVT012** m² Vidrio templado antirreflejo.
Vidrio de silicato sodocálcico templado, de 6 mm de espesor, con capa antirreflejo en una cara, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt070f | m² | Vidrio de silicato sodocálcico templado, de 6 mm de espesor, con capa antirreflejo en una cara. (material) | 1.006 | 1076.19 | 1082.647 |
| mt21vva015a | Ud | Cartucho de 310 ml de silicona neutra, incolora, dureza Shore A aproximada de 23, según ISO 868 y recuperación elástica >=80%, según ISO 7389. (material) | 0.29 | 52.66 | 15.271 |
| mt21vva021 | Ud | Material auxiliar para la colocación de vidrios. (material) | 1 | 11.5 | 11.500 |
| mo055 | h | Especialista vidriero. (mano de obra) | 0.22 | 60.38 | 13.284 |
| mo110 | h | Ayudante 1ª de vidriero. (mano de obra) | 0.22 | 45.1 | 9.922 |
| % | % | Herramienta menor | 2 % | 1132.624 | 22.652 |
|  |  | Costes directos |  |  | 1155.276 |

Residuos:
- colocación: mt21vva015a; factor de residuo 0.06

## Recursos

**mt21vva015a** Ud Cartucho de 310 ml de silicona neutra
Datos técnicos: Coste energético 87.088 MJ; Emisión de CO2 3.667 kg; Código LER 17 09 04; Masa del elemento 0.45 kg; Volumen 0.0003 m3
Residuos:
- embalaje: re170203 Plástico. (componente de residuo); rendimiento 0.1 kg; Código LER 17 02 03; Masa del elemento 1 kg; Volumen 0.001667 m3
