# Vidrio de silicato sodocálcico templado

- Propiedad del archivo: CYPE INGENIEROS, S.A.
- Formato: FIEBDC-3/2002
- Ámbito geográfico: Bolivia
- Divisa: BOB
- Costes indirectos: 3.00 %
- Gastos generales: 13.00 %
- Beneficio industrial: 6.00 %
- IVA: 13.00 %

**LVT012** m² Vidrio de silicato sodocálcico templado, de 6 mm de espesor, con capa antirreflejo en ambas caras, fijado sobre carpintería con acuñado mediante calzos de apoyo perimetrales y laterales, sellado en frío con silicona sintética incolora (no acrílica), compatible con el material soporte.
Vidrio de silicato sodocálcico templado, de 6 mm de espesor, con capa antirreflejo en ambas caras, fijado sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vtt070h | m² | Vidrio de silicato sodocálcico templado, de 6 mm de espesor, con capa antirreflejo en ambas caras. (material) | 1.006 | 1166.09 | 1173.09 |
| mt21vva015a | Ud | Cartucho de 310 ml de silicona sintética incolora (rendimiento aproximado de 12 m por cartucho). (material) | 0.290 | 31.62 | 9.17 |
| mt21vva021 | Ud | Material auxiliar para la colocación de vidrios. (material) | 1.000 | 10.68 | 10.68 |
| mo055 | h | Especialista vidriero. (mano de obra) | 0.226 | 43.09 | 9.74 |
| mo110 | h | Ayudante 1ª de vidriero. (mano de obra) | 0.226 | 32.03 | 7.24 |
| % | % | Herramienta menor | 2 % | 1209.92 | 24.20 |
|  |  | Costes directos |  |  | 1234.12 |
