# Puerta abatible de vidrio templado incoloro, de 2090x896 mm y de 10 mm de espesor

- Propiedad del archivo: CYPE INGENIEROS, S.A.
- Formato: FIEBDC-3/2002
- Ámbito geográfico: Bolivia
- Costes indirectos: 3.00 %
- Gastos generales: 13.00 %
- Beneficio industrial: 6.00 %
- IVA: 13.00 %

**LVT015** Ud Puerta abatible de vidrio templado incoloro, de 2090x896 mm y de 10 mm de espesor.
Provisión y montaje de puerta abatible de vidrio templado incoloro, de 2090x896 mm y de 10 mm de espesor. Incluso pernios y puntos de giro, de acero inoxidable AISI 304.
Incluye: Limpieza y preparación del soporte. Colocación de los herrajes. Colocación de la puerta.
Criterio de medición de proyecto: Número de unidades previstas, según documentación gráfica de Proyecto.
Criterio de medición de obra: Se medirá el número de unidades realmente ejecutadas según especificaciones de Proyecto.

| Código | Ud | Descripción | Rendimiento | Precio | Importe |
|---|---|---|---|---|---|
| mt21vtp030c | Ud | Puerta abatible de vidrio templado incoloro, de 2090x896 mm y de 10 mm de espesor. (material) | 1.000 | 103.74 | 103.74 |
| mt21vts050 | Ud | Kit de herrajes de acero inoxidable AISI 304, formado por pernios y puntos de giro. (material) | 1.000 | 68.94 | 68.94 |
| mo055 | h | Especialista vidriero. (mano de obra) | 9.803 | 4.52 | 44.31 |
| % | % | Herramienta menor | 2 % | 216.99 | 4.34 |
|  |  | Costes directos |  |  | 221.33 |
