# Impermeabilización de cornisa o alero con lámina de betún modificado con plastómero APP

- Propiedad del archivo: CYPE INGENIEROS, S.A.
- Formato: FIEBDC-3/2002
- Ámbito geográfico: Bolivia
- Divisa: BOB
- Costes indirectos: 3.00 %
- Gastos generales: 13.00 %
- Beneficio industrial: 6.00 %
- IVA: 13.00 %

**NIF021** m² Impermeabilización de cornisa o alero con lámina de betún modificado con plastómero APP, de 3,5 mm de espesor, con armadura de fieltro de poliéster reforzado y estabilizado de 150 g/m², con autoprotección mineral de color rojo, tipo monocapa, totalmente adherida al soporte con soplete, previa imprimación con emulsión asfáltica aniónica con cargas y resolución de encuentros con paramentos verticales mediante colocación de perfil de plancha de acero galvanizado, banda de refuerzo y banda de terminación. Incluso masilla de poliuretano para el sellado del espacio entre el perfil metálico y el paramento.
Impermeabilización de cornisa o alero con lámina de betún modificado con plastómero APP, de 3,5 mm de espesor, con armadura de fieltro de poliéster reforzado y estabilizado de 150 g/m², con autoprotección mineral de color rojo, tipo monocapa, totalmente adherida al soporte con soplete, previa imprimación con emulsión asfáltica aniónica con cargas y resolución de encuentros con paramentos verticales mediante colocación de perfil de plancha de acero galvanizado, banda de refuerzo y banda de terminación. Incluso masilla de poliuretano para el sellado del espacio entre el perfil metálico y el paramento.
Incluye: Limpieza y preparación de la superficie. Imprimación de la superficie a impermeabilizar. Colocación de la banda de refuerzo. Colocación de la impermeabilización. Colocación de la banda de terminación. Colocación de los perfiles metálicos. Aplicación del cordón de sellado entre el perfil y el paramento vertical.
Criterio de medición de proyecto: Superficie medida en proyección horizontal, según documentación gráfica de Proyecto, desde las caras interiores de los antepechos o petos perimetrales que la limitan.
Criterio de medición de obra: Se medirá, en proyección horizontal, la superficie realmente ejecutada según especificaciones de Proyecto, desde las caras interiores de los antepechos o petos perimetrales que la limitan.

| Código | Ud | Descripción | Rendimiento | Precio | Importe |
|---|---|---|---|---|---|
| mt14iea020c | kg | Emulsión asfáltica aniónica con cargas. (material) | 0.500 | 12.63 | 6.32 |
| mt14lba010c | m² | Lámina de betún modificado con elastómero SBS, de 2,5 mm de espesor, masa nominal 3 kg/m², con armadura de fieltro de poliéster no tejido de 160 g/m², de superficie no protegida. (material) | 0.347 | 46.25 | 16.05 |
| mt14lga040m | m² | Lámina de betún modificado con plastómero APP, de 3,5 mm de espesor, masa nominal 5 kg/m², con armadura de fieltro de poliéster reforzado y estabilizado de 150 g/m², con autoprotección mineral de color rojo. (material) | 1.350 | 58.79 | 79.37 |
| mt15acc020c | m | Perfil de plancha de acero galvanizado, espesor 0,8 mm, desarrollo 300 mm, y 2 pliegues. (material) | 2.000 | 13.82 | 27.64 |
| mt15sja020a | Ud | Cartucho de masilla de poliuretano, de 310 cm³. (material) | 0.170 | 64.06 | 10.89 |
| mo029 | h | Especialista aplicador de láminas impermeabilizantes. (mano de obra) | 0.113 | 40.29 | 4.55 |
| mo067 | h | Ayudante 1ª aplicador de láminas impermeabilizantes. (mano de obra) | 0.113 | 29.95 | 3.38 |
| % | % | Herramienta menor | 2 % | 148.20 | 2.96 |
|  |  | Costes directos |  |  | 151.16 |
