# Sellado de junta de dilatación de 20 mm de anchura

- Propiedad del archivo: CYPE INGENIEROS, S.A.
- Formato: FIEBDC-3/2002
- Ámbito geográfico: Bolivia
- Divisa: BOB
- Costes indirectos: 3.00 %
- Gastos generales: 13.00 %
- Beneficio industrial: 6.00 %
- IVA: 13.00 %

**NIJ010** m Sellado de junta de dilatación de 20 mm de anchura, en paramento horizontal interior, con cordón sellador de masilla con base bituminosa, sobre fondo de junta de 25 mm de diámetro, previa cubrición de la superficie de los flancos de la junta con imprimación asfáltica.
Sellado de junta de dilatación de 20 mm de anchura, en paramento horizontal interior, con cordón sellador de masilla con base bituminosa, sobre fondo de junta de 25 mm de diámetro. Incluso parte proporcional de limpieza previa del soporte y protección de la superficie contigua a la junta, cubrición de la superficie de los flancos de la junta, para mejorar la adherencia de la masilla, con imprimación asfáltica y acabado mediante alisado del material con espátula.
Incluye: Limpieza del soporte. Protección de la superficie contigua a la junta. Relleno del fondo de la junta. Imprimación de los flancos de la junta. Aplicación de la masilla. Alisado final con espátula.
Criterio de medición de proyecto: Longitud medida según documentación gráfica de Proyecto.
Criterio de medición de obra: Se medirá la longitud realmente ejecutada según especificaciones de Proyecto.

| Código | Ud | Descripción | Rendimiento | Precio | Importe |
|---|---|---|---|---|---|
| mt15sja030cd | m | Fondo de juntas para sellado en cordones de polietileno expandido, de 25 mm de diámetro, para limitar la profundidad de la junta de dilatación. (material) | 1.000 | 3.51 | 3.51 |
| mt15sja010i | m | Cordón de relleno para junta de dilatación, de masilla con base bituminosa tipo BH-II, de 20 mm de diámetro. (material) | 1.050 | 17.30 | 18.17 |
| mt14iea020a | kg | Emulsión asfáltica aniónica sin cargas. (material) | 0.050 | 20.87 | 1.04 |
| mo112 | h | Ayudante general de construcción. (mano de obra) | 0.601 | 27.40 | 16.47 |
| % | % | Herramienta menor | 2 % | 39.19 | 0.78 |
|  |  | Costes directos |  |  | 39.97 |
