# Sellado impermeabilizante interior de junta perimetral entre conducto de instalaciones y muro de hormigón

- Propiedad del archivo: CYPE Ingenieros S.A.
- Formato: FIEBDC-3/2016
- Programa: Generador de precios de la construcción. CYPE Ingenieros, S.A.
- Fecha: 04/02/2025
- Ámbito geográfico: Bolivia
- Divisa: BOB
- Costes indirectos: 3 %
- Gastos generales: 13 %
- Beneficio industrial: 6 %
- IVA: 13 %

## N Aislamientos e impermeabilizaciones

### NI Impermeabilizaciones

#### NIO Aberturas en muros

**NIO020** Ud Sellado impermeabilizante interior de junta perimetral entre conducto de instalaciones y muro de hormigón.
Sellado impermeabilizante interior de junta perimetral entre conducto de instalaciones y muro de hormigón, con cordón continuo de 6 a 13 mm de diámetro y 30 cm de longitud, de masilla hidroexpansiva monocomponente, aplicada con pistola; y posterior revestimiento con mortero tixotrópico, reforzado con fibras, de retracción compensada, con una resistencia a compresión a 28 días mayor o igual a 40 N/mm² y un módulo de elasticidad mayor o igual a 25000 N/mm², Euroclase A1 de reacción al fuego.
Incluye: Limpieza y preparación de la superficie. Aplicación del material de sellado. Aplicación del revestimiento.
Criterio de medición de proyecto: Número de unidades previstas, según documentación gráfica de Proyecto.
Criterio de medición de obra: Se medirá el número de unidades realmente ejecutadas según especificaciones de Proyecto.

| Código | Ud | Descripción | Rendimiento | Precio | Importe |
|---|---|---|---|---|---|
| mt15map030a | Ud | Cartucho de 320 cm³ de masilla hidroexpansiva monocomponente. (material) | 0.1 | 320.31 | 32.031 |
| mt09rem110b | kg | Mortero tixotrópico, reforzado con fibras, de retracción compensada, con una resistencia a compresión a 28 días mayor o igual a 40 N/mm² y un módulo de elasticidad mayor o igual a 25000 N/mm², Euroclase A1 de reacción al fuego, para reparación estructural del hormigón. (material) | 0.648 | 5.21 | 3.376 |
| mo032 | h | Especialista aplicador de productos impermeabilizantes. (mano de obra) | 0.109 | 59.67 | 6.504 |
| mo070 | h | Ayudante 1ª aplicador de productos impermeabilizantes. (mano de obra) | 0.154 | 44.6 | 6.868 |
| % | % | Herramienta menor | 2 % | 48.779 | 0.976 |
|  |  | Costes directos |  |  | 49.755 |

Residuos:
- colocación: mt09rem110b; factor de residuo 0.0063

## Recursos

**mt09rem110b** kg Mortero tixotrópico
Datos técnicos: Coste energético 8.384 MJ; Emisión de CO2 0.544 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
