# Limahoya realizada con doble muro divisorio aligerado de 9 cm de espesor cada uno

- Propiedad del archivo: CYPE INGENIEROS, S.A.
- Formato: FIEBDC-3/2002
- Ámbito geográfico: Bolivia
- Costes indirectos: 3.00 %
- Gastos generales: 13.00 %
- Beneficio industrial: 6.00 %
- IVA: 13.00 %

**QRL010** m Limahoya realizada con doble muro divisorio aligerado de 9 cm de espesor cada uno, macizado de mortero de cemento, confeccionado en obra, dosificación 1:6 y plancha de zinc de 0,60 mm de espesor y 650 mm de desarrollo, preformada.
Formación de limahoya con doble muro divisorio aligerado de 9 cm de espesor cada uno, de ladrillo cerámico hueco de 24x11,5x9 cm, recibidos con mortero de cemento, confeccionado en obra, dosificación 1:6 y macizado con mortero de cemento, confeccionado en obra, dosificación 1:6 para recibir la plancha de zinc de 0,60 mm de espesor y 650 mm de desarrollo, preformada. Incluso parte proporcional de piezas especiales, solapes, fijaciones, conexiones a bajantes y junta de estanqueidad.
Incluye: Limpieza y preparación de la superficie. Formación de muros divisorios aligerados. Remate superior de los muros divisorios aligerados mediante mortero de cemento. Colocación de la lámina. Solapes y conexiones a bajantes.
Criterio de medición de proyecto: Longitud medida en verdadera magnitud, según documentación gráfica de Proyecto.
Criterio de medición de obra: Se medirá, en verdadera magnitud, la longitud realmente ejecutada según especificaciones de Proyecto.

| Código | Ud | Descripción | Rendimiento | Precio | Importe |
|---|---|---|---|---|---|
| mt13vaz010b | m | Plancha de zinc de 0,6 mm de espesor y 650 mm de desarrollo, preformada. (material) | 1.100 | 16.99 | 18.69 |
| mt04lvc010c | Ud | Ladrillo cerámico hueco doble, para revestir, 24x11,5x9 cm. (material) | 26.000 | 0.14 | 3.64 |
| mt08aaa010a | m³ | Agua. (material) | 0.006 | 1.40 | 0.01 |
| mt01arg005a | t | Arena de cantera, para mortero preparado en obra. (material) | 0.044 | 19.15 | 0.84 |
| mt08cem000j | kg | Cemento gris en sacos. (material) | 6.750 | 0.15 | 1.01 |
| mq06hor010 | h | Hormigonera. (maquinaria) | 0.019 | 1.32 | 0.03 |
| mo020 | h | Especialista de construcción. (mano de obra) | 0.801 | 4.19 | 3.36 |
| mo077 | h | Ayudante 1ª de construcción. (mano de obra) | 0.560 | 3.08 | 1.72 |
| mo113 | h | Ayudante 2ª de construcción. (mano de obra) | 0.642 | 2.97 | 1.91 |
| % | % | Herramienta menor | 2 % | 31.21 | 0.62 |
|  |  | Costes directos |  |  | 31.83 |
