# Cubierta inclinada de calamina perfilada de acero prelacado, de 0,6 mm de espesor, con una pendiente mayor del 10%

- Propiedad del archivo: CYPE INGENIEROS, S.A.
- Formato: FIEBDC-3/2002
- Ámbito geográfico: Bolivia
- Divisa: BOB
- Costes indirectos: 3.00 %
- Gastos generales: 13.00 %
- Beneficio industrial: 6.00 %
- IVA: 13.00 %

**QTA010** m² Cubierta inclinada de calamina perfilada de acero prelacado, de 0,6 mm de espesor, con una pendiente mayor del 10%.
Provisión y montaje de cobertura de faldones de cubiertas inclinadas, con una pendiente mayor del 10%, mediante calamina perfilada de acero prelacado, de 0,6 mm de espesor, en perfil comercial prelacado por la cara exterior, fijada mecánicamente a cualquier tipo de correa estructural (no incluida en este precio). Incluso parte proporcional de cortes, solapes, tornillos y elementos de fijación, accesorios y juntas.
Incluye: Replanteo de las calaminas por faldón. Corte, preparación y colocación de las calaminas. Ejecución de juntas y perímetro. Fijación mecánica de las calaminas perfiladas.
Criterio de medición de proyecto: Superficie medida en verdadera magnitud, según documentación gráfica de Proyecto.
Criterio de medición de obra: Se medirá, en verdadera magnitud, la superficie realmente ejecutada según especificaciones de Proyecto.

| Código | Ud | Descripción | Rendimiento | Precio | Importe |
|---|---|---|---|---|---|
| mt13ccp010a | m² | Calamina perfilada de acero prelacado, espesor 0,6 mm. (material) | 1.100 | 45.70 | 50.27 |
| mt13ccg030d | Ud | Tornillo autorroscante de 6,5x70 mm de acero inoxidable, con arandela. (material) | 3.000 | 4.24 | 12.72 |
| mo051 | h | Especialista en montaje de fachadas y techos de paneles metálicos. (mano de obra) | 0.168 | 39.25 | 6.59 |
| mo098 | h | Ayudante 1ª en montaje de fachadas y techos de paneles metálicos. (mano de obra) | 0.168 | 27.99 | 4.70 |
| % | % | Herramienta menor | 2 % | 74.28 | 1.49 |
|  |  | Costes directos |  |  | 75.77 |
