# Cubierta inclinada de placas de fibrocemento sin amianto, color natural, perfil granonda, fijadas mecánicamente, con una pendiente mayor del 10%

- Propiedad del archivo: CYPE INGENIEROS, S.A.
- Formato: FIEBDC-3/2002
- Ámbito geográfico: Bolivia
- Costes indirectos: 3.00 %
- Gastos generales: 13.00 %
- Beneficio industrial: 6.00 %
- IVA: 13.00 %

**QTF030** m² Cubierta inclinada de placas de fibrocemento sin amianto, color natural, perfil granonda, fijadas mecánicamente, con una pendiente mayor del 10%.
Provisión y montaje de cobertura de faldones de cubiertas inclinadas, con una pendiente mayor del 10%, con placas de fibrocemento sin amianto, color natural, perfil granonda, fijadas mecánicamente a cualquier tipo de correa estructural (no incluida en este precio). Incluso parte proporcional de solapes, elementos de fijación, accesorios, juntas, remates perimetrales y otras piezas de remate para la resolución de puntos singulares.
Incluye: Replanteo de las placas por faldón. Corte, preparación y colocación de las placas. Ejecución de juntas y perímetro. Fijación mecánica de las placas. Resolución de puntos singulares con piezas de remate.
Criterio de medición de proyecto: Superficie medida en verdadera magnitud, según documentación gráfica de Proyecto.
Criterio de medición de obra: Se medirá, en verdadera magnitud, la superficie realmente ejecutada según especificaciones de Proyecto.

| Código | Ud | Descripción | Rendimiento | Precio | Importe |
|---|---|---|---|---|---|
| mt13pfg010a | m² | Placa de fibrocemento sin amianto, color natural, perfil granonda. (material) | 1.200 | 9.64 | 11.57 |
| mt13lpo040a | m | Pieza de cumbrera, color negro, para cubiertas de placas. (material) | 0.100 | 6.98 | 0.70 |
| mt13lpo020a | m | Pieza de remate perimetral para cubiertas de placas. (material) | 0.100 | 5.85 | 0.59 |
| mt13lpo070a | Ud | Aireador de 86x47 cm, para cubiertas de placas. (material) | 0.020 | 90.28 | 1.81 |
| mt13blw120 | Ud | Tornillo autotaladrante para fijación de placas. (material) | 2.000 | 0.50 | 1.00 |
| mo051 | h | Especialista en montaje de fachadas y techos de paneles metálicos. (mano de obra) | 0.101 | 4.33 | 0.44 |
| mo098 | h | Ayudante 1ª en montaje de fachadas y techos de paneles metálicos. (mano de obra) | 0.101 | 3.08 | 0.31 |
| % | % | Herramienta menor | 2 % | 16.42 | 0.33 |
|  |  | Costes directos |  |  | 16.75 |
