# Aplacado mixto, con baldosas cerámicas de gres porcelánico

- Propiedad del archivo: CYPE INGENIEROS, S.A.
- Formato: FIEBDC-3/2002
- Ámbito geográfico: Bolivia
- Divisa: BOB
- Costes indirectos: 3.00 %
- Gastos generales: 13.00 %
- Beneficio industrial: 6.00 %
- IVA: 13.00 %

**RCG080** m² Aplacado mixto, con baldosas cerámicas de gres porcelánico, estilo cemento, serie Meteor "GRESPANIA", acabado brillo, color antracita, 15x60 cm y 10 mm de espesor, capacidad de absorción de agua E<0,5%, resistencia al deslizamiento baja, recibidas con adhesivo cementoso mejorado, C2 TE, con deslizamiento reducido y tiempo abierto ampliado, gris, utilizando la técnica de doble encolado, con junta abierta (separación entre 3 y 15 mm) y fijaciones mecánicas.
Aplacado mixto, con baldosas cerámicas de gres porcelánico, estilo cemento, serie Meteor "GRESPANIA", acabado brillo, color antracita, 15x60 cm y 10 mm de espesor, capacidad de absorción de agua E<0,5%, con resistencia al deslizamiento baja, colocadas en capa fina, aplicando adhesivo cementoso mejorado, C2 TE, con deslizamiento reducido y tiempo abierto ampliado, gris, utilizando la técnica de doble encolado, sobre una capa previa de mortero de regularización debidamente maestreada, (no incluida en este precio), utilizando además elementos mecánicos de refuerzo, enclavados en las juntas de separación entre baldosas y fijados mecánicamente al paramento. Rejuntado con mortero de juntas cementoso tipo CG 2, color blanco, para juntas de 2 a 15 mm. Incluso parte proporcional de preparación de la superficie soporte, replanteo, apertura de cajas en muros, cortes, piezas especiales, formación y sellado de juntas de movimiento, resolución de puntos singulares y encuentros con huecos de carpintería, elementos de fijación mecánica, acabado y limpieza final.
Incluye: Replanteo de niveles y disposición de baldosas. Replanteo de taladros. Realización de taladros. Colocación de tacos. Atornillado de los elementos metálicos. Colocación de las piezas, extendiendo el material adhesivo de agarre. Formación de juntas de movimiento. Resolución de puntos singulares. Rejuntado de baldosas. Acabado y limpieza final.
Criterio de medición de proyecto: Superficie medida según documentación gráfica de Proyecto, deduciendo los huecos de superficie mayor de 1 m², añadiendo a cambio la superficie de la parte interior del hueco, correspondiente al desarrollo de jambas y dinteles. No se ha incrementado la medición por roturas y recortes, ya que en la descomposición se ha considerado un 5% más de piezas.
Criterio de medición de obra: Se medirá la superficie realmente ejecutada según especificaciones de Proyecto, deduciendo los huecos de superficie mayor de 1 m², añadiendo a cambio la superficie de la parte interior del hueco, correspondiente al desarrollo de jambas y dinteles.

| Código | Ud | Descripción | Rendimiento | Precio | Importe |
|---|---|---|---|---|---|
| mt09mcr021q | kg | Adhesivo cementoso mejorado, C2 TE, con deslizamiento reducido y tiempo abierto ampliado, color gris. (material) | 2.000 | 4.14 | 8.28 |
| mt18bgg020caaf1a | m² | Baldosa cerámica de gres porcelánico, estilo cemento, serie Meteor "GRESPANIA", acabado brillo, color antracita, 15x60 cm y 10 mm de espesor, capacidad de absorción de agua E<0,5%. (material) | 1.050 | 351.58 | 369.16 |
| mt09mcp020fv | kg | Mortero de juntas cementoso tipo CG2, color blanco, para juntas de 2 a 15 mm, compuesto por cemento de alta resistencia, cuarzo, aditivos especiales, pigmentos y resinas sintéticas. (material) | 0.040 | 5.36 | 0.21 |
| mt19paj040 | m² | Repercusión por anclaje mediante grapas de fijación de acero inoxidable lacadas en caliente, atornilladas con tornillos acerados al paramento base, en chapado de fachadas con gres, incluso crucetas separadoras de junta. (material) | 1.000 | 39.04 | 39.04 |
| mo014 | h | Especialista en montaje de aplacados cerámicos. (mano de obra) | 1.023 | 41.48 | 42.43 |
| mo081 | h | Ayudante 1ª en montaje de aplacados cerámicos. (mano de obra) | 1.023 | 29.95 | 30.64 |
| % | % | Herramienta menor | 3 % | 489.76 | 14.69 |
|  |  | Costes directos |  |  | 504.45 |
