# Laca sintética para madera

- Propiedad del archivo: CYPE Ingenieros S.A.
- Formato: FIEBDC-3/2016
- Programa: Generador de precios de la construcción. CYPE Ingenieros, S.A.
- Fecha: 04/02/2025
- Ámbito geográfico: Bolivia
- Divisa: BOB
- Costes indirectos: 3 %
- Gastos generales: 13 %
- Beneficio industrial: 6 %
- IVA: 13 %

## R Revestimientos y trasdosados

### RM Pinturas y tratamientos sobre soporte de madera

#### RML Lacas

**RML010** m² Laca sintética para madera.
Aplicación manual de dos manos de laca de poliuretano, acabado brillante, color blanco, aplicado con brocha, rodillo o pistola, diluidas con un 5% a 15% de diluyente, (rendimiento: 0,074 l/m² cada mano); previa aplicación de una mano de imprimación selladora, para interior y exterior, a base de resinas sintéticas, (rendimiento: 0,113 l/m²), sobre superficie de barandillas o pasamanos de madera, en interiores. Incluso líquido protector incoloro para tratamiento preventivo contra la carcoma.
Criterio de valoración económica: El precio incluye la protección de los elementos del entorno que puedan verse afectados durante los trabajos, pero no incluye la preparación del soporte.
Incluye: Aplicación del tratamiento. Aplicación de una mano de fondo. Aplicación de dos manos de acabado.
Criterio de medición de proyecto: Superficie medida según documentación gráfica de Proyecto, sin descontar huecos, considerando la superficie que encierran, definida por sus dimensiones máximas, por una sola cara.
Criterio de medición de obra: Se medirá la superficie realmente ejecutada según especificaciones de Proyecto, por una sola cara, considerando la superficie que encierran, definida por sus dimensiones máximas.

| Código | Ud | Descripción | Rendimiento | Precio | Importe |
|---|---|---|---|---|---|
| mt27tlr050a | l | Líquido protector incoloro para tratamiento preventivo contra la carcoma, para aplicar con brocha o rodillo. (material) | 0.25 | 9.24 | 2.310 |
| mt27lni005a | l | Imprimación selladora, para interior y exterior, a base de resinas sintéticas, para aplicar con brocha, rodillo o pistola. (material) | 0.113 | 136.28 | 15.400 |
| mt27lni006b | l | Laca de poliuretano para interior y exterior, color blanco, acabado brillante, para aplicar con brocha, rodillo o pistola. (material) | 0.148 | 195.55 | 28.941 |
| mt27lni004 | l | Diluyente, a base de una mezcla de hidrocarburos alifáticos. (material) | 0.015 | 33.44 | 0.502 |
| mo038 | h | Especialista pintor. (mano de obra) | 0.341 | 59.67 | 20.347 |
| mo076 | h | Ayudante 1ª de pintor. (mano de obra) | 0.055 | 44.6 | 2.453 |
| % | % | Herramienta menor | 2 % | 69.953 | 1.399 |
|  |  | Costes directos |  |  | 71.352 |
