# Piso industrial, sistema MasterTop "MBCC de Sika"

- Propiedad del archivo: CYPE Ingenieros S.A.
- Formato: FIEBDC-3/2016
- Programa: Generador de precios de la construcción. CYPE Ingenieros, S.A.
- Fecha: 05/04/2024
- Ámbito geográfico: Bolivia
- Divisa: BOB
- Costes indirectos: 3 %
- Gastos generales: 13 %
- Beneficio industrial: 6 %
- IVA: 13 %

## R Revestimientos y trasdosados

### RS Pisos

#### RSI Sistemas de pisos industriales y decorativos

**RSI010** m² Piso industrial, sistema MasterTop "MBCC de Sika".
Piso industrial, realizado con el sistema MasterTop 100 "MBCC de Sika", apto para sótanos, constituido por: solera de hormigón con adición de fibras de 20 cm de espesor, realizada con hormigón H15, para un ambiente no severo, tamaño máximo del agregado 20 mm, consistencia blanda, premezclado en planta y vaciado con bomba con un contenido de fibras sin función estructural, fibras de polipropileno MasterFiber 022 "MBCC de Sika" de 0,6 kg/m³, extendido y vibrado manual mediante regla vibrante; y aplicación sobre el hormigón fresco de capa de rodadura de mortero endurecedor, MasterTop 100 "MBCC de Sika" con resistencia a compresión de 60 N/mm², resistencia a flexión de 10 N/mm² y resistencia a la abrasión según el método Böhme de 6 cm³ / 50 cm², color Gris Natural (5 kg/m²), con acabado superficial mediante fratasado y pulido mecánicos.
Criterio de valoración económica: El precio no incluye la base de la solera ni la ejecución y el sellado de las juntas.
Incluye: Preparación de la superficie de apoyo del hormigón. Replanteo de las juntas de construcción y de dilatación. Tendido de niveles mediante toques, maestras de hormigón o reglas. Riego de la superficie base. Mezclado en camión hormigonera. Vaciado, extendido y vibrado del hormigón. Resolución de encuentros y puntos singulares. Espolvoreo manual sobre el hormigón fresco. Fratasado mecánico de la superficie. Pulido mecánico. Curado del hormigón. Limpieza final del piso.
Criterio de medición de proyecto: Superficie medida en proyección horizontal, según documentación gráfica de Proyecto.
Criterio de medición de obra: Se medirá, en proyección horizontal, la superficie realmente ejecutada según especificaciones de Proyecto.

| Código | Ud | Descripción | Rendimiento | Precio | Importe |
|---|---|---|---|---|---|
| mt10hmf120be | m³ | Hormigón simple H15, para un ambiente no severo, tamaño máximo del agregado 20 mm, consistencia blanda, con un asentamiento de 6 a 9 cm, medido con el cono de Abrams, premezclado en planta, según CBH 87. (material) | 0.21 | 797.92 | 167.563 |
| mt08frb010a | kg | Fibras de polipropileno MasterFiber 022 "MBCC de Sika", de 12 mm de longitud y de entre 31 y 35 micras de diámetro, para prevenir fisuras por retracción en elementos de hormigón. (material) | 0.12 | 19.59 | 2.351 |
| mt09bnc010s | kg | Mortero endurecedor, MasterTop 100 "MBCC de Sika" con resistencia a compresión de 60 N/mm², resistencia a flexión de 10 N/mm² y resistencia a la abrasión según el método Böhme de 6 cm³ / 50 cm², color Gris Natural, compuesto de cemento, agregados seleccionados de cuarzo, pigmentos orgánicos y aditivos, de baja porosidad, con una densidad aparente de 1330 kg/m³, con resistencia a los aceites y a la gasolina, una resistencia a la compresión de 75000 kN/m² y una resistencia a la abrasión según el método Böhme de 6 cm³ / 50 cm². (material) | 5 | 4.72 | 23.600 |
| mq04dua020b | h | Dumper de descarga frontal de 2 t de carga útil. (maquinaria) | 0.038 | 68.19 | 2.591 |
| mq06vib020 | h | Regla vibrante de 3 m. (maquinaria) | 0.032 | 34.35 | 1.099 |
| mq06fra010 | h | Fratasadora mecánica de hormigón. (maquinaria) | 0.555 | 37.3 | 20.702 |
| mq06bhe010 | h | Camión bomba estacionado en obra, para bombeo de hormigón. (maquinaria) | 0.008 | 1250.6 | 10.005 |
| mq06aca030 | h | Pulidora para pisos de hormigón, compuesta por platos giratorios a los que se acoplan una serie de muelas abrasivas diamantadas, refrigeradas con agua, con sistema de aspiración. (maquinaria) | 0.2 | 93.12 | 18.624 |
| mo121 | h | Oficial 1ª aplicador de pisos industriales. (mano de obra) | 0.615 | 56.74 | 34.895 |
| mo122 | h | Ayudante aplicador de pisos industriales. (mano de obra) | 0.747 | 42.41 | 31.680 |
| % | % | Herramienta menor | 2 % | 313.110 | 6.262 |
|  |  | Costes directos |  |  | 319.372 |

Residuos:
- colocación: mt10hmf120be; factor de residuo 0.00130864
- colocación: mt08frb010a; factor de residuo 0.0275
- colocación: mt09bnc010s; factor de residuo 0.0063

## Recursos

**mt10hmf120be** m³ Hormigón simple H15
Datos técnicos: Coste energético 1840.000 MJ; Emisión de CO2 230.000 kg; Código LER 17 01 01; Masa del elemento 2300 kg; Volumen 1.533333 m3

**mt08frb010a** kg Fibras de polipropileno MasterFiber 022 "MBCC de Sika"
Datos técnicos: Coste energético 93.221 MJ; Emisión de CO2 2.924 kg; Código LER 17 02 03; Masa del elemento 1 kg; Volumen 0.001667 m3
Residuos:
- embalaje: re170203 Plástico. (componente de residuo); rendimiento 0.003 kg; Código LER 17 02 03; Masa del elemento 1 kg; Volumen 0.001667 m3

**mt09bnc010s** kg Mortero endurecedor
Datos técnicos: Coste energético 2.394 MJ; Emisión de CO2 0.194 kg; Código LER 17 01 01; Masa del elemento 1 kg; Volumen 0.000667 m3
Residuos:
- embalaje: re150101 Envases de papel y cartón. (componente de residuo); rendimiento 0.014 kg; Código LER 15 01 01; Masa del elemento 1 kg; Volumen 0.001333 m3
- embalaje: re170201 Madera. (componente de residuo); rendimiento 0.001 kg; Código LER 17 02 01; Masa del elemento 1 kg; Volumen 0.000909 m3
- embalaje: re170203 Plástico; rendimiento 0.003 kg
