# Cielo falso registrable de placas de escayola. Sistema "PLACO"

- Propiedad del archivo: CYPE Ingenieros S.A.
- Formato: FIEBDC-3/2016
- Programa: Generador de precios de la construcción. CYPE Ingenieros, S.A.
- Fecha: 05/04/2024
- Ámbito geográfico: Bolivia
- Divisa: BOB
- Costes indirectos: 3 %
- Gastos generales: 13 %
- Beneficio industrial: 6 %
- IVA: 13 %

## R Revestimientos y trasdosados

### RT Cielos falsos en interiores

#### RTB Registrables, de placas de escayola

**RTB028** m² Cielo falso registrable de placas de escayola. Sistema "PLACO".
Cielo falso registrable suspendido, Decogips "PLACO", situado a una altura menor de 4 m. Sistema Placo Prima "PLACO", constituido por: ESTRUCTURA: perfilería vista, de acero galvanizado, color blanco, con suela de 15 mm de anchura, comprendiendo perfiles primarios de acero galvanizado, Quick-lock "PLACO", de 3000 mm de longitud y 15x38 mm de sección, perfiles secundarios de acero galvanizado, Quick-lock "PLACO", de 1200 mm de longitud y 15x38 mm de sección y perfiles secundarios de acero galvanizado, Quick-lock "PLACO", de 600 mm de longitud y 15x38 mm de sección, suspendidos de la losa o elemento soporte con varillas y cuelgues; PLACAS: placas de escayola, de superficie granulada, gama Básica modelo Capri "PLACO", de 600x600 mm y 15 mm de espesor. Incluso perfiles angulares Quick-lock "PLACO", fijaciones para el anclaje de los perfiles y accesorios de montaje.
Incluye: Replanteo de los ejes de la trama modular. Nivelación y fijación de los perfiles perimetrales. Replanteo de los perfiles primarios de la trama. Señalización de los puntos de anclaje a la losa o elemento soporte. Nivelación y suspensión de los perfiles primarios y secundarios de la trama. Corte de las placas. Colocación de las placas. Resolución de encuentros y puntos singulares.
Criterio de medición de proyecto: Superficie medida entre paramentos, según documentación gráfica de Proyecto, sin descontar huecos para instalaciones.
Criterio de medición de obra: Se medirá la superficie realmente ejecutada según especificaciones de Proyecto, sin descontar huecos para instalaciones.

| Código | Ud | Descripción | Rendimiento | Precio | Importe |
|---|---|---|---|---|---|
| mt12plp100a | m | Perfil angular de acero galvanizado, Quick-lock "PLACO", color blanco, fabricado mediante laminación en frío, de 3000 mm de longitud, 22x22 mm de sección y 0,5 mm de espesor, para la realización de cielos falsos registrables. (material) | 0.5 | 13.32 | 6.660 |
| mt12ple100 | Ud | Varilla lisa regulable con gancho "PLACO", de 4 mm de diámetro y 1000 mm de longitud. (material) | 0.83 | 16.61 | 13.786 |
| mt12psg220 | Ud | Fijación compuesta por taco y tornillo 5x27. (material) | 0.83 | 0.59 | 0.490 |
| mt12ple090 | Ud | Pieza de cuelgue rápido Quick-lock "PLACO". (material) | 0.83 | 11.55 | 9.587 |
| mt12plp090f | m | Perfil primario de acero galvanizado Quick-lock "PLACO", color blanco, fabricado mediante laminación en frío, de 3000 mm de longitud y 15x38 mm de sección, para la realización de cielos falsos registrables. (material) | 0.83 | 26.37 | 21.887 |
| mt12plp090i | m | Perfil secundario de acero galvanizado Quick-lock "PLACO", color blanco, fabricado mediante laminación en frío, de 1200 mm de longitud y 15x38 mm de sección, para la realización de cielos falsos registrables. (material) | 1.66 | 26.37 | 43.774 |
| mt12plp090l | m | Perfil secundario de acero galvanizado Quick-lock "PLACO", color blanco, fabricado mediante laminación en frío, de 600 mm de longitud y 15x38 mm de sección, para la realización de cielos falsos registrables. (material) | 0.83 | 26.37 | 21.887 |
| mt12plk040aba | m² | Placa de escayola, de superficie granulada, gama Básica modelo Capri "PLACO", de 600x600 mm 15 mm de espesor, para colocar sobre perfilería vista con suela de 15 mm de anchura, en cielos falsos registrables Decogips. (material) | 1.02 | 65.61 | 66.922 |
| mo035 | h | Especialista yesero yesero escayolista. (mano de obra) | 0.253 | 56.74 | 14.355 |
| mo073 | h | Ayudante 1ª de yesero yesero escayolista. (mano de obra) | 0.253 | 42.41 | 10.730 |
| % | % | Herramienta menor | 2 % | 210.078 | 4.202 |
|  |  | Costes directos |  |  | 214.280 |

Residuos:
- colocación: mt12plp100a; factor de residuo 0.0181652
- colocación: mt12ple090 Pieza de cuelgue rápido Quick-lock "PLACO"; factor de residuo 0.02
- colocación: mt12plp090f; factor de residuo 0.012487
- colocación: mt12plp090i; factor de residuo 0.012487
- colocación: mt12plp090l; factor de residuo 0.012487
- colocación: mt12plk040aba; factor de residuo 0.021

## Recursos

**mt12plp100a** m Perfil angular de acero galvanizado
Datos técnicos: Coste energético 30.991 MJ; Emisión de CO2 0.956 kg; Código LER 17 04 05; Masa del elemento 0.23 kg; Volumen 0.00011 m3
Residuos:
- embalaje: re170203 Plástico. (componente de residuo); rendimiento 0.005 kg; Código LER 17 02 03; Masa del elemento 1 kg; Volumen 0.001667 m3

**mt12ple090** Ud Pieza de cuelgue rápido Quick-lock "PLACO"
Datos técnicos: Coste energético 5.371 MJ; Emisión de CO2 0.273 kg; Código LER 17 04 05; Masa del elemento 0.3 kg; Volumen 0.000143 m3
Residuos:
- embalaje: re170203 Plástico; rendimiento 0.025 kg

**mt12plp090f** m Perfil primario de acero galvanizado Quick-lock "PLACO"
Datos técnicos: Coste energético 31.114 MJ; Emisión de CO2 0.962 kg; Código LER 17 04 05; Masa del elemento 0.23 kg; Volumen 0.00011 m3
Residuos:
- embalaje: re170203 Plástico; rendimiento 0.006 kg

**mt12plp090i** m Perfil secundario de acero galvanizado Quick-lock "PLACO"
Datos técnicos: Coste energético 31.114 MJ; Emisión de CO2 0.962 kg; Código LER 17 04 05; Masa del elemento 0.23 kg; Volumen 0.00011 m3
Residuos:
- embalaje: re170203 Plástico; rendimiento 0.006 kg

**mt12plp090l** m Perfil secundario de acero galvanizado Quick-lock "PLACO"
Datos técnicos: Coste energético 31.114 MJ; Emisión de CO2 0.962 kg; Código LER 17 04 05; Masa del elemento 0.23 kg; Volumen 0.00011 m3
Residuos:
- embalaje: re170203 Plástico; rendimiento 0.006 kg

**mt12plk040aba** m² Placa de escayola
Datos técnicos: Coste energético 42.300 MJ; Emisión de CO2 1.879 kg; Código LER 17 08 02; Masa del elemento 12.4 kg; Volumen 0.0124 m3
Residuos:
- embalaje: re170203 Plástico; rendimiento 0.004 kg
