# Librería de escayola

- Propiedad del archivo: CYPE Ingenieros S.A.
- Formato: FIEBDC-3/2016
- Programa: Generador de precios de la construcción. CYPE Ingenieros, S.A.
- Fecha: 04/02/2025
- Ámbito geográfico: Bolivia
- Divisa: BOB
- Costes indirectos: 3 %
- Gastos generales: 13 %
- Beneficio industrial: 6 %
- IVA: 13 %

## R Revestimientos y trasdosados

### RT Cielos falsos en interiores

#### RTP Prefabricados de escayola

**RTP240** m Librería de escayola.
Estantería de escayola, de 4x20x120 cm, para formación de librería, recibida con cola para escayola. Incluso accesorios de fijación.
Incluye: Replanteo y trazado en los paramentos de la situación de las piezas. Presentación y corte de las piezas. Humectación de las bases de fijación. Extendido de la cola. Colocación y rejuntado de las piezas. Repasos de encuentros entre piezas, esquinas y rincones.
Criterio de medición de proyecto: Longitud medida según documentación gráfica de Proyecto.
Criterio de medición de obra: Se medirá la longitud realmente ejecutada según especificaciones de Proyecto.

| Código | Ud | Descripción | Rendimiento | Precio | Importe |
|---|---|---|---|---|---|
| mt12rea170a | m | Estantería de escayola, de 4x20x120 cm, para formación de librería. (material) | 1.05 | 42.32 | 44.436 |
| mt09eyc030 | kg | Cola para escayola. (material) | 0.14 | 2.64 | 0.370 |
| mo035 | h | Especialista yesero yesero escayolista. (mano de obra) | 0.176 | 59.67 | 10.502 |
| % | % | Herramienta menor | 2 % | 55.308 | 1.106 |
|  |  | Costes directos |  |  | 56.414 |
