# Aplique de escayola

- Propiedad del archivo: CYPE Ingenieros S.A.
- Formato: FIEBDC-3/2016
- Programa: Generador de precios de la construcción. CYPE Ingenieros, S.A.
- Fecha: 08/11/2025
- Ámbito geográfico: Bolivia
- Divisa: BOB
- Costes indirectos: 3 %
- Gastos generales: 13 %
- Beneficio industrial: 6 %
- IVA: 13 %

## R Revestimientos y trasdosados

### RT Cielos falsos en interiores

#### RTP Prefabricados de escayola

**RTP250** Ud Aplique de escayola.
Aplique de escayola, de 14x37x15 cm, recibido con cola para escayola. Incluso accesorios de fijación.
Incluye: Replanteo de la pieza. Humectación de la base de fijación. Extendido de la cola. Colocación y rejuntado de la pieza.
Criterio de medición de proyecto: Número de unidades previstas, según documentación gráfica de Proyecto.
Criterio de medición de obra: Se medirá el número de unidades realmente colocadas según especificaciones de Proyecto.

| Código | Ud | Descripción | Rendimiento | Precio | Importe |
|---|---|---|---|---|---|
| mt12rea210a | Ud | Aplique de escayola, de 14x37x15 cm. (material) | 1.05 | 139.84 | 146.832 |
| mt09eyc030 | kg | Cola para escayola. (material) | 0.01 | 2.64 | 0.026 |
| mo035 | h | Especialista yesero yesero escayolista. (mano de obra) | 0.165 | 59.67 | 9.846 |
| % | % | Herramienta menor | 2 % | 156.704 | 3.134 |
|  |  | Costes directos |  |  | 159.838 |

Residuos:
- colocación: mt12rea210a Aplique de escayola, de 14x37x15 cm; factor de residuo 0.0053

## Recursos

**mt12rea210a** Ud Aplique de escayola, de 14x37x15 cm
Datos técnicos: Coste energético 2.370 MJ; Emisión de CO2 0.091 kg; Código LER 17 08 02; Masa del elemento 0.63 kg; Volumen 0.00063 m3
Residuos:
- embalaje: re170203 Plástico. (componente de residuo); rendimiento 0.002 kg; Código LER 17 02 03; Masa del elemento 1 kg; Volumen 0.001667 m3
