# Hormigón proyectado, para vaso de piscina

- Propiedad del archivo: CYPE Ingenieros S.A.
- Formato: FIEBDC-3/2016
- Programa: Generador de precios de la construcción. CYPE Ingenieros, S.A.
- Fecha: 18/06/2025
- Ámbito geográfico: Bolivia
- Divisa: BOB
- Costes indirectos: 3 %
- Gastos generales: 13 %
- Beneficio industrial: 6 %
- IVA: 13 %

## U Urbanización interior de la parcela

### UP Piscinas

#### UPG Vasos, ménsulas y escaleras

**UPG010** m² Hormigón proyectado, para vaso de piscina.
Hormigón H30, para un ambiente severo, tamaño máximo del agregado 20 mm, consistencia fluida, proyectado por vía húmeda para formación de paramento horizontal de vaso de piscina, de 15 cm de espesor, con doble malla elaborada "in situ" 20x20 ø 6,3-6,3 de acero AH 500, separación 20x20 cm y 6,3 mm de diámetro, y armadura de refuerzo de acero AH 500, cuantía 4 kg/m³, sin juntas de dilatación. Incluso alambre de atar y separadores.
Incluye: Preparación de la superficie soporte. Colocación de la malla. Colocación de la armadura de refuerzo. Proyección del hormigón en capas sucesivas.
Criterio de medición de proyecto: Superficie medida según documentación gráfica de Proyecto.
Criterio de medición de obra: Se medirá la superficie realmente ejecutada según especificaciones de Proyecto.

| Código | Ud | Descripción | Rendimiento | Precio | Importe |
|---|---|---|---|---|---|
| mt07ame131c | m² | Malla elaborada "in situ" 20x20 ø 6,3-6,3 de acero CA-50 (fy=500 MPa), equivalente a AH 500 según CBH 87, separación 20x20 cm y 6,3 mm de diámetro. (material) | 2.2 | 21.63 | 47.586 |
| mt07aco120b | kg | Acero en barras corrugadas CA-50 (fy=500 MPa), equivalente a AH 500 según CBH 87, de varios diámetros. (material) | 4.2 | 8.83 | 37.086 |
| mt08var050 | kg | Alambre galvanizado para atar, de 1,30 mm de diámetro. (material) | 0.048 | 11.68 | 0.561 |
| mt07aco020d | Ud | Separador homologado para muros. (material) | 4 | 0.49 | 1.960 |
| mt10hes200b | m³ | Hormigón para proyectar, H30, para un ambiente severo, tamaño máximo del agregado 20 mm, consistencia fluida, con una dosificación de cemento de 400 kg/m³, premezclado en planta. (material) | 0.155 | 884.4 | 137.082 |
| mq06gun010 | h | Gunitadora de hormigón por vía húmeda 33 kW. (maquinaria) | 0.7 | 231.01 | 161.707 |
| mo043 | h | Armador. (mano de obra) | 0.091 | 62.1 | 5.651 |
| mo090 | h | Ayudante 1ª de armador. (mano de obra) | 0.095 | 46.39 | 4.407 |
| mo041 | h | Especialista de construcción civil. (mano de obra) | 0.568 | 59.67 | 33.893 |
| mo087 | h | Ayudante 1ª de construcción civil. (mano de obra) | 0.24 | 44.6 | 10.704 |
| % | % | Herramienta menor | 3 % | 440.637 | 13.219 |
|  |  | Costes directos |  |  | 453.856 |

Residuos:
- colocación: mt07ame131c; factor de residuo 0.0212384
- colocación: mt07aco120b Acero en barras corrugadas CA-50 (fy=500 MPa), equivalente a AH 500 según CBH 87, de varios diámetros; factor de residuo 0.0075
- colocación: mt08var050 Alambre galvanizado para atar, de 1,30 mm de diámetro; factor de residuo 0.0038
- colocación: mt10hes200b; factor de residuo 0.00121306

## Recursos

**mt07ame131c** m² Malla elaborada "in situ" 20x20 ø 6,3-6,3 de acero CA-50 (fy=500 MPa)
Datos técnicos: Coste energético 72.398 MJ; Emisión de CO2 0.025 kg; Código LER 17 04 05; Masa del elemento 2.45 kg; Volumen 0.001167 m3

**mt07aco120b** kg Acero en barras corrugadas CA-50 (fy=500 MPa), equivalente a AH 500 según CBH 87, de varios diámetros
Datos técnicos: Coste energético 12.720 MJ; Emisión de CO2 0.530 kg; Código LER 17 04 05; Masa del elemento 1 kg; Volumen 0.000476 m3

**mt08var050** kg Alambre galvanizado para atar, de 1,30 mm de diámetro
Datos técnicos: Coste energético 25.100 MJ; Emisión de CO2 2.560 kg; Código LER 17 04 05; Masa del elemento 1 kg; Volumen 0.000476 m3

**mt07aco020d** Ud Separador homologado para muros
Datos técnicos: Coste energético 1.105 MJ; Emisión de CO2 0.114 kg
Residuos:
- embalaje: re150101 Envases de papel y cartón. (componente de residuo); rendimiento 0.072 kg; Código LER 15 01 01; Masa del elemento 1 kg; Volumen 0.001333 m3

**mt10hes200b** m³ Hormigón para proyectar
Datos técnicos: Coste energético 1234.800 MJ; Emisión de CO2 288.120 kg; Código LER 17 01 01; Masa del elemento 2058 kg; Volumen 1.372 m3
