# Manguito pasamuros de PVC, de 40 mm de diámetro y 300 mm de longitud, color gris

- Propiedad del archivo: CYPE INGENIEROS, S.A.
- Formato: FIEBDC-3/2002
- Ámbito geográfico: Bolivia
- Divisa: BOB
- Costes indirectos: 3.00 %
- Gastos generales: 13.00 %
- Beneficio industrial: 6.00 %
- IVA: 13.00 %

**UPM050** Ud Manguito pasamuros de PVC, de 40 mm de diámetro y 300 mm de longitud, color gris.
Manguito pasamuros de PVC, de 40 mm de diámetro y 300 mm de longitud, color gris.
Incluye: Colocación del manguito pasamuros.
Criterio de medición de proyecto: Número de unidades previstas, según documentación gráfica de Proyecto.
Criterio de medición de obra: Se medirá el número de unidades realmente ejecutadas según especificaciones de Proyecto.

| Código | Ud | Descripción | Rendimiento | Precio | Importe |
|---|---|---|---|---|---|
| mt47ped090c | Ud | Manguito pasamuros de PVC, de 40 mm de diámetro y 300 mm de longitud, color gris. (material) | 1.000 | 96.18 | 96.18 |
| mo008 | h | Especialista plomero. (mano de obra) | 0.113 | 41.48 | 4.69 |
| mo107 | h | Ayudante 1ª de plomero. (mano de obra) | 0.113 | 29.90 | 3.38 |
| % | % | Herramienta menor | 2 % | 104.25 | 2.09 |
|  |  | Costes directos |  |  | 106.34 |
