# Vallado de parcela, de malla de simple torsión

- Propiedad del archivo: CYPE Ingenieros S.A.
- Formato: FIEBDC-3/2016
- Programa: Generador de precios de la construcción. CYPE Ingenieros, S.A.
- Fecha: 04/02/2025
- Ámbito geográfico: Bolivia
- Divisa: BOB
- Costes indirectos: 3 %
- Gastos generales: 13 %
- Beneficio industrial: 6 %
- IVA: 13 %

## U Urbanización interior de la parcela

### UV Cerramientos exteriores

#### UVT Mallas metálicas

**UVT010** m Vallado de parcela, de malla de simple torsión.
Vallado de parcela formado por malla de simple torsión, de 8 mm de paso de malla y 1,1 mm de diámetro, acabado galvanizado y postes de acero galvanizado de 48 mm de diámetro y 1 m de altura, empotrados en dados de hormigón, en pozos excavados en el terreno. Incluso accesorios para la fijación de la malla de simple torsión a los postes metálicos.
Incluye: Replanteo. Excavación de pozos en el terreno. Colocación de los postes en los pozos. Vaciado del hormigón. Aplomado y alineación de los postes y tornapuntas. Colocación de la malla.
Criterio de medición de proyecto: Longitud medida según documentación gráfica de Proyecto, deduciendo los huecos de longitud mayor de 1 m.
Criterio de medición de obra: Se medirá la longitud realmente ejecutada según especificaciones de Proyecto, deduciendo los huecos de longitud mayor de 1 m.

| Código | Ud | Descripción | Rendimiento | Precio | Importe |
|---|---|---|---|---|---|
| mt52vst030a | Ud | Poste intermedio de tubo de acero galvanizado, de 48 mm de diámetro y 1,5 mm de espesor, altura 1 m. (material) | 0.22 | 92.67 | 20.387 |
| mt52vst030i | Ud | Poste interior de refuerzo de tubo de acero galvanizado, de 48 mm de diámetro y 1,5 mm de espesor, altura 1 m. (material) | 0.06 | 102.81 | 6.169 |
| mt52vst030q | Ud | Poste extremo de tubo de acero galvanizado, de 48 mm de diámetro y 1,5 mm de espesor, altura 1 m. (material) | 0.04 | 126.05 | 5.042 |
| mt52vst030y | Ud | Poste en escuadra de tubo de acero galvanizado, de 48 mm de diámetro y 1,5 mm de espesor, altura 1 m. (material) | 0.2 | 142.25 | 28.450 |
| mt52vst010aa | m² | Malla de simple torsión, de 8 mm de paso de malla y 1,1 mm de diámetro, acabado galvanizado. (material) | 1.2 | 17.93 | 21.516 |
| mt52vpm055 | Ud | Accesorios para la fijación de la malla de simple torsión a los postes metálicos. (material) | 1 | 11.43 | 11.430 |
| mt10hmf120de | m³ | Hormigón simple H21, para un ambiente no severo, tamaño máximo del agregado 20 mm, consistencia blanda, con un asentamiento de 6 a 9 cm, medido con el cono de Abrams, premezclado en planta, según CBH 87. (material) | 0.015 | 804.67 | 12.070 |
| mo087 | h | Ayudante 1ª de construcción civil. (mano de obra) | 0.11 | 44.6 | 4.906 |
| mo011 | h | Especialista en montaje. (mano de obra) | 0.099 | 61.32 | 6.071 |
| mo080 | h | Ayudante 1ª en montaje. (mano de obra) | 0.099 | 44.6 | 4.415 |
| % | % | Herramienta menor | 3 % | 120.456 | 3.614 |
|  |  | Costes directos |  |  | 124.070 |

Residuos:
- colocación: mt52vst010aa Malla de simple torsión, de 8 mm de paso de malla y 1,1 mm de diámetro, acabado galvanizado; factor de residuo 0.0188
- colocación: mt10hmf120de; factor de residuo 0.00130087

## Recursos

**mt52vst010aa** m² Malla de simple torsión, de 8 mm de paso de malla y 1,1 mm de diámetro, acabado galvanizado
Datos técnicos: Coste energético 38.835 MJ; Emisión de CO2 3.859 kg; Código LER 17 04 05; Masa del elemento 1.47 kg; Volumen 0.0007 m3
Residuos:
- embalaje: re170203 Plástico. (componente de residuo); rendimiento 0.02 kg; Código LER 17 02 03; Masa del elemento 1 kg; Volumen 0.001667 m3

**mt10hmf120de** m³ Hormigón simple H21
Datos técnicos: Coste energético 1840.000 MJ; Emisión de CO2 230.000 kg; Código LER 17 01 01; Masa del elemento 2300 kg; Volumen 1.533333 m3
