# Transporte, puesta en obra y retirada de equipo completo para inyección de resinas

- Propiedad del archivo: CYPE INGENIEROS, S.A.
- Formato: FIEBDC-3/2002
- Ámbito geográfico: Bolivia
- Divisa: BOB
- Costes indirectos: 3.00 %
- Gastos generales: 13.00 %
- Beneficio industrial: 6.00 %
- IVA: 13.00 %

## E Estructuras

### EH Hormigón armado

#### EHY Reparaciones

**EHY060** Ud Transporte, puesta en obra y retirada de equipo completo para inyección de resinas.
Transporte, puesta en obra y retirada de equipo completo para inyección de resinas en reparación estructural de elemento de hormigón.
Criterio de valoración económica: El precio incluye el desplazamiento a la obra del personal especializado.
Incluye: Transporte a la obra. Montaje del equipo. Desmontaje del equipo. Retirada del equipo.
Criterio de medición de proyecto: Número de unidades previstas, según documentación gráfica de Proyecto.
Criterio de medición de obra: Se medirá el número de unidades realmente ejecutadas según especificaciones de Proyecto.

| Código | Ud | Descripción | Rendimiento | Precio | Importe |
|---|---|---|---|---|---|
| mq06eim030 | Ud | Transporte, puesta en obra y retirada de equipo completo para realización de inyecciones de morteros fluidos y resinas. (maquinaria) | 1.000 | 4435.30 | 4435.30 |
| % | % | Herramienta menor | 2 % | 4435.30 | 88.71 |
|  |  | Costes directos |  |  | 4524.01 |
