# Losa de viguetas de madera y entrevigado de revoltón cerámico

- Propiedad del archivo: CYPE INGENIEROS, S.A.
- Formato: FIEBDC-3/2002
- Ámbito geográfico: Bolivia
- Divisa: BOB
- Costes indirectos: 3.00 %
- Gastos generales: 13.00 %
- Beneficio industrial: 6.00 %
- IVA: 13.00 %

## E Estructuras

### EM Madera

#### EMF Losas

**EMF030** m² Losa de viguetas de madera y entrevigado de revoltón cerámico.
Losa tradicional con un intereje de 50 cm, compuesto por viguetas de madera aserrada de pino, de 70x70 mm de sección, con acanaladuras en los cantos, con acabado cepillado colocadas mediante apoyo sobre elemento estructural; entrevigado de revoltón de una rosca de ladrillo cerámico cara vista macizo de elaboración manual (tejar), color rojo, 24x11,5x3,5 cm, con juntas de 10 mm de espesor, recibido con mortero de cemento confeccionado en obra, con 300 kg/m³ de cemento, color gris, dosificación 1:5, suministrado en sacos; acero AH 500, cuantía 1,1 kg/m², y malla elaborada "in situ" 20x20 ø 6,3-6,3 de acero AH 500, separación 20x20 cm y 6,3 mm de diámetro, en capa de compresión de 4 cm de espesor de hormigón liviano HL-25/B/10/XC2, densidad entre 1200 y 1500 kg/m³, (cantidad mínima de cemento 275 kg/m³), premezclado en planta, y vaciado con grúa; apuntalamiento y desapuntalamiento de las viguetas. Incluso, alambre de atar, separadores, elementos de atado de viguetas y vigas de borde perimetrales de planta y huecos.
Incluye: Preparación del perímetro de apoyo de las viguetas. Replanteo y colocación en seco de las viguetas. Apuntalamiento. Resolución del apoyo sobre el elemento estructural. Formación del entrevigado. Colocación de armaduras con separadores homologados. Vaciado y compactación del hormigón. Regleado y nivelación de la capa de compresión. Curado del hormigón. Desapuntalamiento.
Criterio de medición de proyecto: Superficie medida en verdadera magnitud desde las caras exteriores de las vigas de borde del perímetro, según documentación gráfica de Proyecto, deduciendo los huecos de superficie mayor de 6 m².
Criterio de medición de obra: Se medirá, en verdadera magnitud, desde las caras exteriores de las vigas de borde del perímetro, la superficie realmente ejecutada según especificaciones de Proyecto, deduciendo los huecos de superficie mayor de 6 m². Se consideran incluidos todos los elementos integrantes de la losa señalados en los planos y detalles del Proyecto.

| Código | Ud | Descripción | Rendimiento | Precio | Importe |
|---|---|---|---|---|---|
| mt50spa052b | m | Tablón de madera de pino, de 20x7,2 cm. (material) | 0.040 | 47.89 | 1.92 |
| mt50spa101 | kg | Clavos de acero. (material) | 0.045 | 14.18 | 0.64 |
| mt50spa081a | Ud | Puntal metálico telescópico, de hasta 3 m de altura. (material) | 0.013 | 145.86 | 1.90 |
| mt07mee101ed | m³ | Madera aserrada de pino para viguetas, de hasta 5 m de longitud, de 70x70 mm de sección, con acanaladuras en los cantos, con acabado cepillado. (material) | 0.010 | 4760.76 | 47.61 |
| mt05mte010a | Ud | Ladrillo cerámico cara vista macizo de elaboración manual (tejar), color rojo, 24x11,5x3,5 cm, densidad 1850 kg/m³. (material) | 28.220 | 5.16 | 145.62 |
| mt08aaa010a | m³ | Agua. (material) | 0.004 | 11.68 | 0.05 |
| mt01arg005a | t | Arena de cantera, para mortero preparado en obra. (material) | 0.006 | 158.40 | 0.95 |
| mt08cem000j | kg | Cemento gris en sacos. (material) | 1.087 | 1.22 | 1.33 |
| mt07aco020m | Ud | Separador homologado para malla. (material) | 1.000 | 0.69 | 0.69 |
| mt07aco120b | kg | Acero en barras corrugadas CA-50 (fy=500 MPa), equivalente a AH 500 según CBH 87, de varios diámetros. (material) | 1.100 | 8.83 | 9.71 |
| mt07ame131c | m² | Malla elaborada "in situ" 20x20 ø 6,3-6,3 de acero CA-50 (fy=500 MPa), equivalente a AH 500 según CBH 87, separación 20x20 cm y 6,3 mm de diámetro. (material) | 1.100 | 21.63 | 23.79 |
| mt08var050 | kg | Alambre galvanizado para atar, de 1,30 mm de diámetro. (material) | 0.031 | 11.68 | 0.36 |
| mt10hes050psa | m³ | Hormigón liviano HLA-25/B/10/XC2, de entre 1200 y 1500 kg/m³ de densidad, cantidad mínima de cemento 275 kg/m³, premezclado en planta. (material) | 0.147 | 1287.34 | 189.24 |
| mq06hor010 | h | Hormigonera eléctrica con una capacidad de amasado de 160 l. (maquinaria) | 0.024 | 22.77 | 0.55 |
| op00cla010 |  | Clavadora neumática. | 1.000 | 0.00 | 0.00 |
| au00auh040 |  | Vibrador de hormigón, eléctrico. | 1.000 | 0.00 | 0.00 |
| au00auh010 |  | Cubilote. | 1.000 | 0.00 | 0.00 |
| mo048 | h | Especialista en montaje de estructura de madera. (mano de obra) | 0.072 | 62.10 | 4.47 |
| mo095 | h | Ayudante 1ª en montaje de estructura de madera. (mano de obra) | 0.036 | 46.39 | 1.67 |
| mo020 | h | Especialista de construcción. (mano de obra) | 1.221 | 59.67 | 72.86 |
| mo113 | h | Ayudante 2ª de construcción. (mano de obra) | 0.660 | 42.97 | 28.36 |
| mo044 | h | Encofrador. (mano de obra) | 0.136 | 62.10 | 8.45 |
| mo091 | h | Ayudante 1ª de encofrador. (mano de obra) | 0.136 | 46.39 | 6.31 |
| mo043 | h | Armador. (mano de obra) | 0.052 | 62.10 | 3.23 |
| mo090 | h | Ayudante 1ª de armador. (mano de obra) | 0.049 | 46.39 | 2.27 |
| mo045 | h | Maestro hormigonero especialista en el vaciado y colocado del hormigón. (mano de obra) | 0.038 | 62.10 | 2.36 |
| mo092 | h | Ayudante 1ª de hormigonero especialista en el vaciado y colocado del hormigón. (mano de obra) | 0.161 | 46.39 | 7.47 |
| % | % | Herramienta menor | 2 % | 561.81 | 11.24 |
|  |  | Costes directos |  |  | 573.05 |
