# Calentador eléctrico instantáneo

- Propiedad del archivo: CYPE INGENIEROS, S.A.
- Formato: FIEBDC-3/2002
- Ámbito geográfico: Bolivia
- Divisa: BOB
- Costes indirectos: 3.00 %
- Gastos generales: 13.00 %
- Beneficio industrial: 6.00 %
- IVA: 13.00 %

## I Instalaciones

### IC Calefacción, refrigeración, climatización y A.C.S.

#### ICA Agua caliente

**ICA020** Ud Calentador eléctrico instantáneo.
Calentador eléctrico instantáneo para el servicio de A.C.S., mural vertical, potencia 18 kW, caudal 9,8 l/min, ajuste automático de la temperatura del agua en función del caudal, eficiencia energética clase A, perfil de consumo S, alimentación monofásica (230V/50Hz), de 472x236x136 mm. Incluso soporte y anclajes de fijación, llaves de corte de esfera y latiguillos flexibles, tanto en la entrada de agua como en la salida. Totalmente montado, conexionado y probado.
Incluye: Replanteo del aparato. Fijación en paramento mediante elementos de anclaje. Colocación del aparato y accesorios. Conexionado con las redes de conducción de agua, eléctrica y de tierra. Puesta en marcha.
Criterio de medición de proyecto: Número de unidades previstas, según documentación gráfica de Proyecto.
Criterio de medición de obra: Se medirá el número de unidades realmente ejecutadas según especificaciones de Proyecto.

| Código | Ud | Descripción | Rendimiento | Precio | Importe |
|---|---|---|---|---|---|
| mt38cej010fb | Ud | Calentador eléctrico instantáneo para el servicio de A.C.S., mural vertical, potencia 18 kW, caudal 9,8 l/min, ajuste automático de la temperatura del agua en función del caudal, eficiencia energética clase A, perfil de consumo S, alimentación monofásica (230V/50Hz), de 472x236x136 mm. (material) | 1.000 | 5239.52 | 5239.52 |
| mt38tew010a | Ud | Latiguillo flexible de 20 cm y 1/2" de diámetro. (material) | 2.000 | 70.26 | 140.52 |
| mt37sve010b | Ud | Válvula de esfera de latón niquelado para roscar de 1/2". (material) | 2.000 | 45.31 | 90.62 |
| mt38www011 | Ud | Material auxiliar para instalaciones de A.C.S. (material) | 1.000 | 12.74 | 12.74 |
| mo008 | h | Especialista plomero. (mano de obra) | 0.828 | 57.52 | 47.63 |
| mo107 | h | Ayudante 1ª de plomero. (mano de obra) | 0.828 | 41.77 | 34.59 |
| % | % | Herramienta menor | 2 % | 5565.62 | 111.31 |
|  |  | Costes directos |  |  | 5676.93 |
