# Ventilador de admisión para tejado

- Propiedad del archivo: CYPE INGENIEROS, S.A.
- Formato: FIEBDC-3/2002
- Ámbito geográfico: Bolivia
- Divisa: BOB
- Costes indirectos: 3.00 %
- Gastos generales: 13.00 %
- Beneficio industrial: 6.00 %
- IVA: 13.00 %

## I Instalaciones

### IV Ventilación

#### IVM Ventilación mecánica

**IVM038** Ud Ventilador de admisión para tejado.
Ventilador helicoidal para tejado, con hélice de plástico reforzada con fibra de vidrio, cuerpo y sombrerete de aluminio, base de acero galvanizado y motor para alimentación monofásica a 230 V y 50 Hz de frecuencia, con protección térmica, aislamiento clase F, grado de protección IP65, de 840 r.p.m., potencia absorbida 0,29 kW, caudal máximo 5500 m³/h, nivel de presión sonora 63 dBA, con malla de protección contra la entrada de hojas y pájaros, para conducto de admisión de 500 mm de diámetro; instalación en el extremo exterior del conducto de admisión (boca de admisión). Incluso accesorios y elementos de fijación.
Incluye: Replanteo. Colocación y fijación. Conexionado y comprobación de su correcto funcionamiento.
Criterio de medición de proyecto: Número de unidades previstas, según documentación gráfica de Proyecto.
Criterio de medición de obra: Se medirá el número de unidades realmente ejecutadas según especificaciones de Proyecto.

| Código | Ud | Descripción | Rendimiento | Precio | Importe |
|---|---|---|---|---|---|
| mt42svs040an2 | Ud | Ventilador helicoidal para tejado, con hélice de plástico reforzada con fibra de vidrio, cuerpo y sombrerete de aluminio, base de acero galvanizado y motor para alimentación monofásica a 230 V y 50 Hz de frecuencia, con protección térmica, aislamiento clase F, grado de protección IP65, de 840 r.p.m., potencia absorbida 0,29 kW, caudal máximo 5500 m³/h, nivel de presión sonora 63 dBA, con malla de protección contra la entrada de hojas y pájaros, para conducto de admisión de 500 mm de diámetro. (material) | 1.000 | 11739.87 | 11739.87 |
| mt42svs900l | Ud | Accesorios y elementos de fijación de ventilador para tejado. (material) | 1.000 | 3799.08 | 3799.08 |
| mo011 | h | Especialista en montaje. (mano de obra) | 4.759 | 61.32 | 291.82 |
| mo080 | h | Ayudante 1ª en montaje. (mano de obra) | 4.759 | 44.60 | 212.25 |
| % | % | Herramienta menor | 2 % | 16043.02 | 320.86 |
|  |  | Costes directos |  |  | 16363.88 |
