# Aislamiento térmico continuo en trasdosado autoportante de placas

- Propiedad del archivo: CYPE INGENIEROS, S.A.
- Formato: FIEBDC-3/2002
- Ámbito geográfico: Bolivia
- Divisa: BOB
- Costes indirectos: 3.00 %
- Gastos generales: 13.00 %
- Beneficio industrial: 6.00 %
- IVA: 13.00 %

## N Aislamientos e impermeabilizaciones

### NA Aislamientos térmicos

#### NAO Trasdosados

**NAO020** m² Aislamiento térmico continuo en trasdosado autoportante de placas.
Aislamiento térmico continuo en trasdosado autoportante de placas, formado por panel autoportante de lana mineral de alta densidad, de 40 mm de espesor, no revestido, resistencia térmica 1,25 m²K/W, conductividad térmica 0,032 W/(mK), colocado a tope y fijado mecánicamente a la mampostería.
Incluye: Replanteo y corte del aislamiento. Colocación del aislamiento sobre el paramento. Fijación del aislamiento. Resolución de puntos singulares.
Criterio de medición de proyecto: Superficie medida según documentación gráfica de Proyecto.
Criterio de medición de obra: Se medirá la superficie realmente ejecutada según especificaciones de Proyecto.

| Código | Ud | Descripción | Rendimiento | Precio | Importe |
|---|---|---|---|---|---|
| mt16lvi030aceq | m² | Panel autoportante de lana mineral de alta densidad, de 40 mm de espesor, no revestido, resistencia térmica 1,25 m²K/W, conductividad térmica 0,032 W/(mK), Euroclase A2-s1, d0 de reacción al fuego, capacidad de absorción de agua a corto plazo <=1 kg/m² y factor de resistencia a la difusión del vapor de agua 1. (material) | 1.050 | 103.91 | 109.11 |
| mt16aaa020ja | Ud | Fijación mecánica para paneles aislantes de fibras textiles, colocados directamente sobre la superficie soporte. (material) | 3.000 | 1.38 | 4.14 |
| mo054 | h | Especialista en montaje de aislamiento. (mano de obra) | 0.120 | 61.32 | 7.36 |
| mo101 | h | Ayudante 1ª en montaje de aislamientos. (mano de obra) | 0.120 | 44.60 | 5.35 |
| % | % | Herramienta menor | 2 % | 125.96 | 2.52 |
|  |  | Costes directos |  |  | 128.48 |
