# Piso interior de piezas de terrazo. Colocación en capa gruesa

- Propiedad del archivo: CYPE INGENIEROS, S.A.
- Formato: FIEBDC-3/2002
- Ámbito geográfico: Bolivia
- Divisa: BOB
- Costes indirectos: 3.00 %
- Gastos generales: 13.00 %
- Beneficio industrial: 6.00 %
- IVA: 13.00 %

## R Revestimientos y trasdosados

### RS Pisos

#### RSC De terrazo

**RSC010** m² Piso interior de piezas de terrazo. Colocación en capa gruesa.
Piso interior de piezas de terrazo micrograno (menor o igual a 6 mm), uso normal, de 40x40 cm, color Marfil y en posesión de certificados de ensayos, con un pulido inicial en mampostería, para pulir y abrillantar en obra. COLOCACIÓN: en capa gruesa, a golpe de maceta sobre lecho de mortero de cemento, confeccionado en obra, dosificación 1:6, de 3 cm de espesor. REJUNTADO: con mortero de cemento blanco coloreado en juntas de 1 a 1,5 mm de espesor.
Incluye: Replanteo y marcado de niveles. Humectación de las piezas. Preparación de las juntas. Formación de juntas de movimiento. Extendido de la capa de mortero de agarre. Colocación de las piezas. Relleno de juntas de separación entre piezas.
Criterio de medición de proyecto: Superficie medida según documentación gráfica de Proyecto. No se ha incrementado la medición por roturas y recortes, ya que en la descomposición se ha considerado un 5% más de piezas.
Criterio de medición de obra: Se medirá la superficie realmente ejecutada según especificaciones de Proyecto.

| Código | Ud | Descripción | Rendimiento | Precio | Importe |
|---|---|---|---|---|---|
| mt08aaa010a | m³ | Agua. (material) | 0.006 | 11.68 | 0.07 |
| mt01arg005a | t | Arena de cantera, para mortero preparado en obra. (material) | 0.052 | 158.40 | 8.24 |
| mt08cem000j | kg | Cemento gris en sacos. (material) | 8.000 | 1.22 | 9.76 |
| mt18btl010gc | m² | Piezas de terrazo para interior, uso normal, micrograno (menor o igual a 6 mm), formato nominal 40x40 cm, color Marfil, con un primer pulido en fábrica, para pulido y abrillantado final en obra. (material) | 1.050 | 97.56 | 102.44 |
| mt18btl100a | kg | Lechada coloreada con la misma tonalidad de las baldosas, para piso de terrazo. (material) | 1.600 | 10.55 | 16.88 |
| mq06hor010 | h | Hormigonera eléctrica con una capacidad de amasado de 160 l. (maquinaria) | 0.038 | 22.77 | 0.87 |
| op00sie030 |  | Sierra de disco de diamante, para mesa de trabajo, de corte húmedo. | 1.000 | 0.00 | 0.00 |
| mo023 | h | Especialista colocador de pisos. (mano de obra) | 0.249 | 59.67 | 14.86 |
| mo061 | h | Ayudante 1ª colocador de pisos. (mano de obra) | 0.583 | 44.60 | 26.00 |
| % | % | Herramienta menor | 2 % | 179.12 | 3.58 |
|  |  | Costes directos |  |  | 182.70 |
