# Tabica para cielo falso registrable de placas de yeso laminado

- Propiedad del archivo: CYPE INGENIEROS, S.A.
- Formato: FIEBDC-3/2002
- Ámbito geográfico: Bolivia
- Divisa: BOB
- Costes indirectos: 3.00 %
- Gastos generales: 13.00 %
- Beneficio industrial: 6.00 %
- IVA: 13.00 %

## R Revestimientos y trasdosados

### RT Cielos falsos en interiores

#### RTD Registrables, de placas de yeso laminado

**RTD010** m Tabica para cielo falso registrable de placas de yeso laminado.
Formación de tabica vertical en cambio de nivel de cielo falso registrable, mediante placas de yeso laminado fijadas sobre perfiles metálicos, para cerrar un espacio de 20 cm de altura. Incluso pasta de agarre para la fijación de las placas y pasta y cinta para el tratamiento de juntas.
Incluye: Replanteo y trazado en los paramentos de la situación de la tabica. Presentación y corte de las piezas. Montaje de los perfiles. Colocación de las placas. Resolución de encuentros y puntos singulares. Tratamiento de juntas.
Criterio de medición de proyecto: Longitud medida según documentación gráfica de Proyecto.
Criterio de medición de obra: Se medirá la longitud realmente ejecutada según especificaciones de Proyecto.

| Código | Ud | Descripción | Rendimiento | Precio | Importe |
|---|---|---|---|---|---|
| mt12psg225 | m | Perfil de acero galvanizado, para la sustentación de tabica en cielos falsos registrables. (material) | 2.100 | 20.17 | 42.36 |
| mt12psg010c | m² | Placa de yeso laminado A / - 1200 / longitud / 18 / con los bordes longitudinales afinados. (material) | 0.224 | 57.27 | 12.83 |
| mt12psg035a | kg | Pasta de agarre. (material) | 0.200 | 3.97 | 0.79 |
| mt12psg030a | kg | Pasta de juntas. (material) | 0.400 | 8.23 | 3.29 |
| mt12psg040a | m | Cinta microperforada de papel. (material) | 2.100 | 0.39 | 0.82 |
| mo015 | h | Especialista en montaje de cielos falsos. (mano de obra) | 0.637 | 58.30 | 37.14 |
| mo082 | h | Ayudante 1ª en montaje de cielos falsos. (mano de obra) | 0.637 | 42.41 | 27.02 |
| % | % | Herramienta menor | 2 % | 124.25 | 2.49 |
|  |  | Costes directos |  |  | 126.74 |
