# Cielo falso registrable de paneles de lana de madera

- Propiedad del archivo: CYPE INGENIEROS, S.A.
- Formato: FIEBDC-3/2002
- Ámbito geográfico: Bolivia
- Divisa: BOB
- Costes indirectos: 3.00 %
- Gastos generales: 13.00 %
- Beneficio industrial: 6.00 %
- IVA: 13.00 %

## R Revestimientos y trasdosados

### RT Cielos falsos en interiores

#### RTT Registrables, de madera

**RTT015** m² Cielo falso registrable de paneles de lana de madera.
Cielo falso registrable suspendido, situado a una altura menor de 4 m, constituido por: ESTRUCTURA: perfilería vista, de acero galvanizado, color blanco, con suela de 24 mm de anchura, comprendiendo perfiles primarios y secundarios; PANELES: paneles ligeros de lana de madera, de 600x600 mm y 20 mm de espesor, resistencia térmica 0,28 m²K/W, conductividad térmica 0,072 W/(mK). Incluso perfiles angulares, fijaciones para el anclaje de los perfiles, tornillería para la fijación de los paneles y accesorios de montaje.
Incluye: Trazado en los muros del nivel del cielo falso. Nivelación y fijación de los perfiles perimetrales. Replanteo de los perfiles primarios de la trama. Señalización de los puntos de anclaje a la losa o elemento soporte. Nivelación y suspensión de los perfiles primarios y secundarios de la trama. Corte de los paneles. Colocación de los paneles. Resolución de encuentros y puntos singulares.
Criterio de medición de proyecto: Superficie medida entre paramentos, según documentación gráfica de Proyecto, sin descontar huecos para instalaciones.
Criterio de medición de obra: Se medirá la superficie realmente ejecutada según especificaciones de Proyecto, sin descontar huecos para instalaciones.

| Código | Ud | Descripción | Rendimiento | Precio | Importe |
|---|---|---|---|---|---|
| mt16vkt010m | m² | Panel ligero de lana de madera, de 600x600 mm y 20 mm de espesor, formado por virutas de madera de 1,5 mm de diámetro aglomeradas con cemento, resistencia térmica 0,28 m²K/W, conductividad térmica 0,072 W/(mK), densidad 390 kg/m³, factor de resistencia a la difusión del vapor de agua 0,4 y Euroclase B-s1, d0 de reacción al fuego, para aislamiento térmico y acústico y protección frente a incendios, en edificación. (material) | 1.020 | 108.07 | 110.23 |
| mt12fpg040hj | m | Perfil primario T 24 24x33x3700 mm, color blanco, de acero galvanizado. (material) | 1.050 | 5.61 | 5.89 |
| mt12fpg040ka | m | Perfil secundario T 24 24x33x600 mm, color blanco, de acero galvanizado. (material) | 1.050 | 5.61 | 5.89 |
| mt12fpg040kg | m | Perfil secundario T 24 24x33x1200 mm, color blanco, de acero galvanizado. (material) | 1.050 | 5.61 | 5.89 |
| mt12fpg030hk | m | Perfil angular 24/24/3000 mm, color blanco, de acero galvanizado. (material) | 0.500 | 4.45 | 2.23 |
| mt12psg210a | Ud | Cuelgue para cielos falsos suspendidos. (material) | 0.900 | 2.99 | 2.69 |
| mt12psg210b | Ud | Seguro para la fijación del cuelgue, en cielos falsos suspendidos. (material) | 0.900 | 0.39 | 0.35 |
| mt12psg210c | Ud | Conexión superior para fijar la varilla al cuelgue, en cielos falsos suspendidos. (material) | 0.900 | 5.25 | 4.73 |
| mt12psg190 | Ud | Varilla de cuelgue. (material) | 0.900 | 3.51 | 3.16 |
| mt12psg220 | Ud | Fijación compuesta por taco y tornillo 5x27. (material) | 0.900 | 0.59 | 0.53 |
| mo015 | h | Especialista en montaje de cielos falsos. (mano de obra) | 0.229 | 61.32 | 14.04 |
| mo082 | h | Ayudante 1ª en montaje de cielos falsos. (mano de obra) | 0.229 | 44.60 | 10.21 |
| % | % | Herramienta menor | 2 % | 165.84 | 3.32 |
|  |  | Costes directos |  |  | 169.16 |
