# Manguito pasamuros

- Propiedad del archivo: CYPE INGENIEROS, S.A.
- Formato: FIEBDC-3/2002
- Ámbito geográfico: Bolivia
- Divisa: BOB
- Costes indirectos: 3.00 %
- Gastos generales: 13.00 %
- Beneficio industrial: 6.00 %
- IVA: 13.00 %

## U Urbanización interior de la parcela

### UP Piscinas

#### UPM Complementos para vaso de piscina

**UPM050** Ud Manguito pasamuros.
Manguito pasamuros de resinas termoplásticas de ABS, de 40 mm de diámetro y 300 mm de longitud, color blanco.
Incluye: Colocación.
Criterio de medición de proyecto: Número de unidades previstas, según documentación gráfica de Proyecto.
Criterio de medición de obra: Se medirá el número de unidades realmente ejecutadas según especificaciones de Proyecto.

| Código | Ud | Descripción | Rendimiento | Precio | Importe |
|---|---|---|---|---|---|
| mt47ped090a | Ud | Manguito pasamuros de resinas termoplásticas de ABS, de 40 mm de diámetro y 300 mm de longitud, color blanco. (material) | 1.000 | 142.18 | 142.18 |
| mo008 | h | Especialista plomero. (mano de obra) | 0.124 | 61.32 | 7.60 |
| mo107 | h | Ayudante 1ª de plomero. (mano de obra) | 0.124 | 44.52 | 5.52 |
| % | % | Herramienta menor | 2 % | 155.30 | 3.11 |
|  |  | Costes directos |  |  | 158.41 |
