# Demolición de piso de terrazo

- Propiedad del archivo: CYPE Ingenieros S.A.
- Formato: FIEBDC-3/2016
- Programa: Generador de precios de la construcción. CYPE Ingenieros, S.A.
- Fecha: 07/02/2025
- Ámbito geográfico: Bolivia
- Divisa: BOB
- Costes indirectos: 3 %
- Gastos generales: 13 %
- Beneficio industrial: 6 %
- IVA: 13 %

## D Demoliciones

### DR Revestimientos y trasdosados

#### DRS Suelos y pisos

**DRS010** m² Demolición de piso de terrazo.
Demolición de piso existente en el interior del edificio, de baldosas de terrazo, con medios manuales, sin deteriorar los elementos constructivos contiguos, y carga manual sobre camión o contenedor.
Criterio de valoración económica: El precio incluye el picado del material de agarre adherido al soporte, pero no incluye la demolición de la base soporte.
Incluye: Demolición del elemento. Fragmentación de los escombros en piezas manejables. Retirada y acopio de escombros. Limpieza de los restos de obra. Carga manual de escombros sobre camión o contenedor.
Criterio de medición de proyecto: Superficie medida según documentación gráfica de Proyecto.
Criterio de medición de obra: Se medirá la superficie realmente demolida según especificaciones de Proyecto.

| Código | Ud | Descripción | Rendimiento | Precio | Importe |
|---|---|---|---|---|---|
| mo112 | h | Ayudante general de construcción. (mano de obra) | 0.339 | 43.68 | 14.808 |
| mo113 | h | Ayudante 2ª de construcción. (mano de obra) | 0.407 | 42.97 | 17.489 |
| % | % | Herramienta menor | 2 % | 32.297 | 0.646 |
|  |  | Costes directos |  |  | 32.943 |

Residuos:
- demolición: ruo170101 Hormigón (hormigones, morteros y prefabricados). (componente de residuo); rendimiento 120.3 kg; Código LER 17 01 01; Masa del elemento 1 kg; Volumen 0.000667 m3
